# Protecção de talude com tela de polietileno e rede de torsão tripla ancorada ao terreno

- Propriedade do ficheiro: CYPE Ingenieros S.A.
- Formato: FIEBDC-3/2016
- Programa: Gerador de preços para construção civil. CYPE Ingenieros, S.A.
- Data: 26/09/2024
- Moeda: EUR
- Custos indirectos: 3 %
- IVA: 23 %

## Y Segurança e saúde

### YC Sistemas de protecção colectiva

#### YCD Protecção de taludes

**YCD020** m² Protecção de talude com tela de polietileno e rede de torsão tripla ancorada ao terreno.
Protecção de talude face a desprendimento da camada superficial do terreno, formada por tela de polietileno de alta densidade de 2 mm de espessura, rede de torção tripla, hexagonal, 8x10-13, de arame galvanizado de 2,00 mm de diâmetro e ancoragens ao terreno formadas por varões nervurados de aço A400 NR. Inclusive cabos de aço entre as ancoragens, para a fixação da rede de torsão tripla.
Critério de medição de projecto: Superfície medida segundo Plano de Segurança e Saúde.
Critério de medição de obra: Será medida a superfície realmente montada segundo especificações do Plano de Segurança e Saúde.

| Código | Un | Descrição | Rendimento | Preço | Importância |
|---|---|---|---|---|---|
| mt50spr055a | m² | Tela de polietileno de alta densidade, de 2 mm de espessura, resistente à intempérie. (material) | 1.2 | 3.98 | 4.776 |
| mt07ame510e | m² | Rede de torção tripla, hexagonal, 8x10-13, de arame galvanizado de 2 mm de diâmetro, para protecção de taludes. (material) | 1 | 2.35 | 2.350 |
| mt07aco040e | kg | Aço em varões nervurados, A400 NR, fornecido em obra em varões sem elaborar, de vários diâmetros. (material) | 0.6 | 1.34 | 0.804 |
| mt50spr100b | m | Cabo de aço de 2 mm de diâmetro, para fixação de rede de torção tripla. (material) | 1.7 | 1.63 | 2.771 |
| mq07cce010a | h | Camião com cesta elevatória de braço articulado de 16 m de altura máxima de trabalho e 260 kg de carga máxima. (equipamento) | 0.154 | 56.59 | 8.715 |
| mo120 | h | Operário Segurança e Saúde. (mão de obra) | 0.308 | 21.45 | 6.607 |
| % | % | Custos directos complementares | 2 % | 26.023 | 0.520 |
|  |  | Custos directos |  |  | 26.543 |

Resíduos:
- colocação: mt50spr055a Tela de polietileno de alta densidade, de 2 mm de espessura, resistente à intempérie; factor de resíduo 0.06
- colocação: mt07ame510e Rede de torção tripla, hexagonal, 8x10-13, de arame galvanizado de 2 mm de diâmetro, para protecção de taludes; factor de resíduo 0.0188
- colocação: mt07aco040e Aço em varões nervurados, A400 NR, fornecido em obra em varões sem elaborar, de vários diâmetros; factor de resíduo 0.0075
- colocação: mt50spr100b Cabo de aço de 2 mm de diâmetro, para fixação de rede de torção tripla; factor de resíduo 0.0156327

## Recursos

**mt50spr055a** m² Tela de polietileno de alta densidade, de 2 mm de espessura, resistente à intempérie
Dados técnicos: Custo energético 270.924 MJ; Emissão de CO2 9.641 kg; Código LER 17 06 04; Massa do elemento 1.96 kg; Volume 0.003267 m3
Resíduos:
- embalagem: re170203 Plástico. (componente de resíduo); rendimento 0.024 kg; Código LER 17 02 03; Massa do elemento 1 kg; Volume 0.001667 m3

**mt07ame510e** m² Rede de torção tripla, hexagonal, 8x10-13, de arame galvanizado de 2 mm de diâmetro, para protecção de taludes
Dados técnicos: Custo energético 20.512 MJ; Emissão de CO2 1.991 kg; Código LER 17 04 05; Massa do elemento 0.74 kg; Volume 0.000352 m3
Resíduos:
- embalagem: re170203 Plástico; rendimento 0.02 kg

**mt07aco040e** kg Aço em varões nervurados, A400 NR, fornecido em obra em varões sem elaborar, de vários diâmetros
Dados técnicos: Custo energético 9.830 MJ; Emissão de CO2 0.510 kg; Código LER 17 04 05; Massa do elemento 1 kg; Volume 0.000476 m3

**mt50spr100b** m Cabo de aço de 2 mm de diâmetro, para fixação de rede de torção tripla
Dados técnicos: Custo energético 0.277 MJ; Emissão de CO2 0.069 kg; Código LER 17 04 11; Massa do elemento 0.0245 kg; Volume 0.000016 m3
Resíduos:
- embalagem: re150101 Embalagens de papel e cartão. (componente de resíduo); rendimento 0.067 kg; Código LER 15 01 01; Massa do elemento 1 kg; Volume 0.001333 m3
