# Transporte de terras em camião de 8 t dos produtos provenientes da escavação de qualquer tipo de terreno dentro da obra

- Propriedade do ficheiro: CYPE INGENIEROS, S.A.
- Formato: FIEBDC-3/2002
- Moeda: EUR
- Custos indirectos: 3.00 %
- IVA: 23.00 %

## A Acondicionamento do terreno

### AD Movimento de terras em edificação

#### ADT Transportes

**ADT010** m³ Transporte de terras em camião de 8 t dos produtos provenientes da escavação de qualquer tipo de terreno dentro da obra.
Transporte de terras em camião de 8 t dos produtos provenientes da escavação de qualquer tipo de terreno dentro da obra.
Inclui: Transporte de terras dentro da obra.
Critério de medição de projecto: Volume medido sobre as secções teóricas das escavações, incrementadas cada uma delas pelo seu correspondente coeficiente de empolamento, de acordo com o tipo de terreno considerado.
Critério de medição de obra: Medir-se-á, incluindo o empolamento, o volume de terras realmente transportado segundo especificações de Projecto.
Critérios considerados na determinação do preço da unidade de obra: O preço inclui o tempo de espera em obra durante as operações de carga, a viagem de ida, a descarga e a viagem de volta, mas não inclui a carga em obra.

| Código | Un | Descrição | Rendimento | Preço | Importância |
|---|---|---|---|---|---|
| mq04cab010a | h | Camião basculante de 8 t de carga, de 132 kW. (equipamento) | 0.300 | 30.90 | 9.27 |
| % | % | Custos directos complementares | 2 % | 9.27 | 0.19 |
|  |  | Custos directos |  |  | 9.46 |
