# Transporte, colocação em obra e remoção de equipamento completo de máquina escavadora para paredes moldadas, para parede moldada de 60 cm de espessura

- Propriedade do ficheiro: CYPE INGENIEROS, S.A.
- Formato: FIEBDC-3/2002
- Moeda: EUR
- Custos indirectos: 3.00 %
- IVA: 23.00 %

## C Fundações

### CC Contenções

#### CCP Paredes moldadas

**CCP001** Ud Transporte, colocação em obra e remoção de equipamento completo de máquina escavadora para paredes moldadas, para parede moldada de 60 cm de espessura.
Deslocamento, montagem, desmontagem e remoção da obra de equipamento de perfuração, para a realização de paredes moldadas de 60 cm de espessura. Incluindo p/p de deslocamento de pessoal especializado.
Inclui: Transporte à obra. Montagem do equipamento. Desmontagem do equipamento. Remoção do equipamento>.
Critério de medição de projecto: Número de unidades previstas, segundo documentação gráfica de Projecto.
Critério de medição de obra: Medir-se-á o número de unidades realmente executadas segundo especificações de Projecto.

| Código | Un | Descrição | Rendimento | Preço | Importância |
|---|---|---|---|---|---|
| mq03pae050f | Ud | Transporte, colocação em obra e retirada de equipamento completo de máquina escavadora para paredes moldadas, para paredes de 60 cm de espessura. (equipamento) | 1.005 | 5501.18 | 5528.69 |
| % | % | Custos directos complementares | 2 % | 5528.69 | 110.57 |
|  |  | Custos directos |  |  | 5639.26 |
