# Saneamento da cabeça da estaca (descabeçamento) de betão armado, de 45 cm de diâmetro, com compressor com martelo pneumático e carga mecânica dos escombros para camião ou contentor

- Propriedade do ficheiro: CYPE INGENIEROS, S.A.
- Formato: FIEBDC-3/2002
- Moeda: EUR
- Custos indirectos: 3.00 %
- Despesas gerais: 13.00 %
- Lucro: 6.00 %
- IVA: 16.00 %

## C Fundações

### CP Profundas

#### CPI Estacas moldadas "in situ"

**CPI090** m Saneamento da cabeça da estaca (descabeçamento) de betão armado, de 45 cm de diâmetro, com compressor com martelo pneumático e carga mecânica dos escombros para camião ou contentor.
Saneamento de cabeça de estaca de betão armado, de 45 cm de diâmetro, através do picagem do betão da cabeça da estaca que não reúne as características mecânicas necessárias, com compressor com martelo pneumático. Inclusive limpeza e carga mecânica dos escombros procedentes do descabeçamento para camião ou contentor.
Inclui: Descabeçamento. Dobragem de armaduras. Limpeza e carga mecânica do entulho procedente do saneamento da cabeça para camião ou contentor.
Critério de medição de projecto: Comprimento medido segundo documentação gráfica de Projecto.
Critério de medição de obra: Medir-se-á o comprimento realmente executado segundo especificações de Projecto.

| Código | Un | Descrição | Rendimento | Preço | Importância |
|---|---|---|---|---|---|
| mq05pdm010c | h | Compressor portátil eléctrico 9 m³/min de caudal. (equipamento) | 0.266 | 12.23 | 3.25 |
| mq05mai030 | h | Martelo pneumático. (equipamento) | 0.531 | 4.07 | 2.16 |
| mq01exn010 | h | Miniretroescavadora sobre pneumáticos 52 CV. (equipamento) | 0.006 | 41.01 | 0.25 |
| mo103 | h | Operário especializado construção. (mão de obra) | 0.644 | 15.04 | 9.69 |
| mo104 | h | Operário não qualificado construção. (mão de obra) | 0.183 | 14.63 | 2.68 |
| % | % | Custos directos complementares | 2 % | 18.03 | 0.36 |
|  |  | Custos directos |  |  | 18.39 |
