# Microestaca com armadura de perfil tubular de aço

- Propriedade do ficheiro: CYPE INGENIEROS, S.A.
- Formato: FIEBDC-3/2002
- Moeda: EUR
- Custos indirectos: 3.00 %
- IVA: 23.00 %

## C Fundações

### CP Profundas

#### CPM Microestacas

**CPM010** m Microestaca com armadura de perfil tubular de aço.
Microestaca até 15 m de comprimento e 114,3 mm de diâmetro nominal, composta de perfil tubular com rosca, de aço EN ISO 11960 N-80, com limite elástico 562 N/mm², de 60,3 mm de diâmetro exterior e 5,5 mm de espessura, e leitada de cimento CEM I 42,5N, com uma relação água/cimento de 0,4 dosificada em peso, derramada pelo interior da armadura através de sistema de injecção única global (IU); para fundação, e carga manual para camião ou contentor dos restos de material de enchimento e outros desperdícios produzidos durante os trabalhos.
Critérios considerados na determinação do preço da unidade de obra: O preço inclui o deslocamento à obra do pessoal especializado e o deslocamento do equipamento entre diferentes localizações dentro da mesma obra.
Inclui: Limpeza e preparação do local afectado. Marcação. Perfuração do terreno. Colocação da armadura tubular. Injecção da leitada de cimento. Limpeza e remoção de sobrantes. Carga manual de entulho para camião ou contentor.
Critério de medição de projecto: Comprimento medido segundo documentação gráfica de Projecto, incrementado em um metro pela formação do bolbo.
Critério de medição de obra: Medir-se-á o comprimento, verificado no terreno antes de betonar, da microestaca realmente executada segundo especificações de Projecto, desde a ponta até à face inferior do maciço de encabeçamento, sem incluir o excesso de leitada de cimento consumida sobre o volume teórico correspondente ao diâmetro nominal da microestaca.

| Código | Un | Descrição | Rendimento | Preço | Importância |
|---|---|---|---|---|---|
| mt07mpi020aa | m | Perfil tubular com rosca, para armar microestacas, de 60,3 mm de diâmetro exterior e 5,5 mm de espessura, de aço EN ISO 11960 N-80, com limite elástico 562 N/mm² e carga de ruptura 690 N/mm². (material) | 1.020 | 14.40 | 14.69 |
| mt08cem010c | kg | Cimento Portland CEM I 42,5 N, em sacos, segundo NP EN 197-1. (material) | 25.000 | 0.11 | 2.75 |
| mt08aaa010a | m³ | Água. (material) | 0.010 | 1.50 | 0.02 |
| mq03pva020 | h | Equipamento para injecções profundas, com bomba de baixa pressão e veículo de perfuração. (equipamento) | 0.135 | 236.32 | 31.90 |
| mo042 | h | Oficial de 1ª estruturista. (mão de obra) | 0.300 | 23.64 | 7.09 |
| mo089 | h | Ajudante de estruturista. (mão de obra) | 0.300 | 23.07 | 6.92 |
| mo113 | h | Operário não qualificado construção. (mão de obra) | 0.150 | 21.45 | 3.22 |
| % | % | Custos directos complementares | 2 % | 66.59 | 1.33 |
|  |  | Custos directos |  |  | 67.92 |
