# Demolição de soco pré-fabricado de betão de menos de 50 cm de altura, com meios manuais, e carga manual de entulho para camião ou contentor

- Propriedade do ficheiro: CYPE INGENIEROS, S.A.
- Formato: FIEBDC-3/2002
- Moeda: EUR
- Custos indirectos: 3.00 %
- IVA: 23.00 %

## D Demolições

### DF Fachadas

#### DFR Remates exteriores

**DFR110** m Demolição de soco pré-fabricado de betão de menos de 50 cm de altura, com meios manuais, e carga manual de entulho para camião ou contentor.
Demolição de soco de menos de 50 cm de altura formado por peças pré-fabricadas de betão localizado na parte inferior do paramento vertical, com meios manuais, sem deteriorar os elementos construtivos contíguos. Incluindo p/p de limpeza, armazenamento, remoção e carga manual de entulho para camião ou contentor.
Inclui: Demolição dos elementos. Remoção e acumulação de entulho. Limpeza dos restos da obra. Carga de entulho para camião ou contentor.
Critério de medição de projecto: Comprimento medido segundo documentação gráfica de Projecto.
Critério de medição de obra: Será medido o comprimento realmente demolido segundo especificações de Projecto.

| Código | Un | Descrição | Rendimento | Preço | Importância |
|---|---|---|---|---|---|
| mo019 | h | Oficial de 1ª construção. (mão de obra) | 0.102 | 16.85 | 1.72 |
| mo111 | h | Operário não qualificado construção. (mão de obra) | 0.102 | 15.82 | 1.61 |
| % | % | Custos directos complementares | 2 % | 3.33 | 0.07 |
|  |  | Custos directos |  |  | 3.40 |
