# Demolição de calha de drenagem de alvenaria

- Propriedade do ficheiro: CYPE INGENIEROS, S.A.
- Formato: FIEBDC-3/2002
- Moeda: EUR
- Custos indirectos: 3.00 %
- IVA: 23.00 %

## D Demolições

### DI Instalações

#### DIS Drenagens e ventilação

**DIS013** m Demolição de calha de drenagem de alvenaria.
Demolição de calha de drenagem de alvenaria, com martelo pneumático, sem deteriorar os colectores que possam estar ligados a ela e acondicionamento das suas extremidades, e carga manual para camião ou contentor.
Critérios considerados na determinação do preço da unidade de obra: O preço inclui a demolição da base de apoio.
Inclui: Demolição do elemento. Fragmentação do entulho em peças manejáveis. Remoção e acumulação de entulho. Limpeza dos restos da obra. Carga manual de entulho para camião ou contentor.
Critério de medição de projecto: Comprimento medido em projecção horizontal, segundo documentação gráfica de Projecto.
Critério de medição de obra: Será medido, em projecção horizontal, o comprimento realmente demolido segundo especificações de Projecto.

| Código | Un | Descrição | Rendimento | Preço | Importância |
|---|---|---|---|---|---|
| mq05mai030 | h | Martelo pneumático. (equipamento) | 0.250 | 4.57 | 1.14 |
| mq05pdm110 | h | Compressor portátil diesel média pressão 10 m³/min. (equipamento) | 0.125 | 7.75 | 0.97 |
| mo112 | h | Operário especializado construção. (mão de obra) | 0.250 | 21.98 | 5.50 |
| mo113 | h | Operário não qualificado construção. (mão de obra) | 0.125 | 21.45 | 2.68 |
| % | % | Custos directos complementares | 2 % | 10.29 | 0.21 |
|  |  | Custos directos |  |  | 10.50 |
