# Desmontagem de divisória separadora envidraçada constituída por painéis de madeira

- Propriedade do ficheiro: CYPE INGENIEROS, S.A.
- Formato: FIEBDC-3/2002
- Moeda: EUR
- Custos indirectos: 3.00 %
- IVA: 23.00 %

## D Demolições

### DP Divisões e protecções

#### DPM Divisórias amovíveis

**DPM010** m² Desmontagem de divisória separadora envidraçada constituída por painéis de madeira, com meios manuais, sem deteriorar os elementos construtivos aos quais está fixada, e carga manual para camião ou contentor.
Desmontagem de divisória separadora envidraçada constituída por painéis de madeira, com meios manuais, sem deteriorar os elementos construtivos aos quais está fixada, e carga manual para camião ou contentor.
Inclui: Desmontagem do vidro. Desmontagem do elemento. Remoção e armazenamento do material desmontado. Limpeza dos restos da obra. Carga manual do material desmontado e restos da obra para camião ou contentor.
Critério de medição de projecto: Superfície medida segundo documentação gráfica de Projecto.
Critério de medição de obra: Será medida a superfície realmente desmontada segundo especificações de Projecto.

| Código | Un | Descrição | Rendimento | Preço | Importância |
|---|---|---|---|---|---|
| mo011 | h | Oficial de 1ª montador. (mão de obra) | 0.160 | 19.38 | 3.10 |
| mo080 | h | Ajudante de montador. (mão de obra) | 0.160 | 18.40 | 2.94 |
| mo110 | h | Ajudante de vidraceiro. (mão de obra) | 0.080 | 19.64 | 1.57 |
| % | % | Custos directos complementares | 2 % | 7.61 | 0.15 |
|  |  | Custos directos |  |  | 7.76 |
