# Demolição de pavimento existente no interior do edifício, de tijoleira tradicional, e picagem do material de fixação, com meios manuais e carga manual de entulho para camião ou contentor

- Propriedade do ficheiro: CYPE INGENIEROS, S.A.
- Formato: FIEBDC-3/2002
- Moeda: EUR
- Custos indirectos: 3.00 %
- IVA: 23.00 %

## D Demolições

### DR Revestimentos

#### DRS Pavimentos

**DRS020** m² Demolição de pavimento existente no interior do edifício, de tijoleira tradicional, e picagem do material de fixação, com meios manuais e carga manual de entulho para camião ou contentor.
Demolição de pavimento existente no interior do edifício, de tijoleira tradicional, e picagem do material de fixação sem incluir a demolição da base suporte, com meios manuais, sem deteriorar os elementos construtivos contíguos. Incluindo p/p de limpeza, armazenamento, remoção e carga manual de entulho para camião ou contentor.
Inclui: Demolição manual dos elementos. Remoção e acumulação de entulho. Limpeza dos restos da obra. Carga manual de entulho para camião ou contentor.
Critério de medição de projecto: Superfície medida segundo documentação gráfica de Projecto.
Critério de medição de obra: Medir-se-á a superfície realmente demolida segundo especificações de Projecto.

| Código | Un | Descrição | Rendimento | Preço | Importância |
|---|---|---|---|---|---|
| mo110 | h | Operário especializado construção. (mão de obra) | 0.225 | 16.32 | 3.67 |
| mo111 | h | Operário não qualificado construção. (mão de obra) | 0.275 | 15.82 | 4.35 |
| % | % | Custos directos complementares | 2 % | 8.02 | 0.16 |
|  |  | Custos directos |  |  | 8.18 |
