# Aço S355JR (Fe510) em vigas, com peças simples de perfis laminados a quente das séries IPN, IPE, UPN, HEA, HEB ou HEM com ligações soldadas

- Propriedade do ficheiro: CYPE INGENIEROS, S.A.
- Formato: FIEBDC-3/2002
- Moeda: EUR
- Custos indirectos: 3.00 %
- Despesas gerais: 13.00 %
- Lucro: 6.00 %
- IVA: 16.00 %

## E Estruturas

### EA Metálicas

#### EAV Vigas

**EAV010** kg Aço S355JR (Fe510) em vigas, com peças simples de perfis laminados a quente das séries IPN, IPE, UPN, HEA, HEB ou HEM com ligações soldadas.
Fornecimento e montagem de aço laminado EN 10025 S355JR, em perfis laminados a quente, peças simples das séries IPN, IPE, UPN, HEA, HEB ou HEM, para vigas e madres, através de uniões soldadas. Trabalhado e montado em oficina, com preparação de superfícies em grau SA21/2 segundo EN ISO 8501-1 e aplicação posterior de duas demãos de primário com uma espessura mínima da película seca de 30 microns por demão, excepto na zona em que devam realizar-se soldaduras em obra, numa distância de 100 mm do bordo da soldadura. Inclusive p/p de preparação de bordas, soldaduras, cortes, peças especiais, desperdícios e reparação em obra de quantos defeitos se originem por razões de transporte, manuseamento ou montagem, com o mesmo grau de preparação de superfícies e aplicação de primário.
Inclui: Todas. Limpeza e preparação do plano de apoio. Marcação dos eixos. Colocação e fixação provisória da viga. Aprumo e nivelamento. Execução das uniões. Reparação de defeitos superficiais.
Critério de medição de projecto: Peso nominal medido segundo documentação gráfica de Projecto.
Critério de medição de obra: Determinar-se-á, a partir do peso obtido em balança oficial das unidades chegadas à obra, o peso das unidades realmente executadas segundo especificações de Projecto.

| Código | Un | Descrição | Rendimento | Preço | Importância |
|---|---|---|---|---|---|
| mt07ala010o | kg | Aço laminado EN 10025 S355JR, em perfis laminados a quente, peças simples, para aplicações estruturais. (material) | 1.050 | 1.03 | 1.08 |
| mt27pfi010 | l | Primário de secagem rápida, formulado com resinas alquídicas modificadas e fosfato de zinco. (material) | 0.050 | 4.80 | 0.24 |
| mq08sol020 | h | Equipamentos e elementos auxiliares para soldadura eléctrica. (equipamento) | 0.015 | 3.09 | 0.05 |
| op00cor020 |  | Cortadora manual de metal, de disco. | 1.000 | 0.00 | 0.00 |
| mo042 | h | Oficial de 1ª montador de estrutura metálica. (mão de obra) | 0.020 | 16.08 | 0.32 |
| mo085 | h | Ajudante de montador de estrutura metálica. (mão de obra) | 0.020 | 15.62 | 0.31 |
| % | % | Custos directos complementares | 2 % | 2.00 | 0.04 |
|  |  | Custos directos |  |  | 2.04 |
