# Abóbada de escada, tijolo furado simples, 30x20x3 cm, dois painéis

- Propriedade do ficheiro: CYPE INGENIEROS, S.A.
- Formato: FIEBDC-3/2002
- Moeda: EUR
- Custos indirectos: 3.00 %
- IVA: 23.00 %

## E Estruturas

### EF Alvenarias

#### EFE Em abóbada

**EFE010** m² Abóbada de escada, tijolo furado simples, 30x20x3 cm, dois painéis.
Execução de abóbada de escada, formada por dois painéis de tijolo cerâmico furado simples de 30x20x3 cm, para revestir, o primeiro assente com pasta de gesso de construção B1 e o segundo assente com pasta de cimento rápido. Inclusive p/p de cimbres e apoios.
Inclui: Marcação de níveis de piso, patamares e degraus. Marcação nas paredes da linha curva da abóbada. Formação de roços nos paramentos onde incidem os extremos das abóbadas de cada tramo e de cada patamar. Realização dos dois painéis.
Critério de medição de projecto: Superfície medida pela sua parte interior na sua verdadeira magnitude, segundo documentação gráfica de Projecto, incluindo as partes que se introduzem nos roços, remates de base e coroamento se os houver e o enchimento da abóbada.
Critério de medição de obra: Medir-se-á, em verdadeira magnitude, pelo tardoz, a superfície realmente executada segundo especificações de Projecto, incluindo as partes que se introduzem nos roços e os remates da base e coroamento, se existirem.

| Código | Un | Descrição | Rendimento | Preço | Importância |
|---|---|---|---|---|---|
| mt09pye010b | m³ | Pasta de gesso de construção B1, segundo EN 13279-1. (material) | 0.015 | 78.89 | 1.18 |
| mt09pce030 | kg | Cimento rápido segundo NP EN 197-1, em sacos. (material) | 20.000 | 0.07 | 1.40 |
| mt04lpt010a | Ud | Tijolo cerâmico furado simples, para revestir, 30x20x3 cm, segundo NP EN 771-1. (material) | 34.000 | 0.08 | 2.72 |
| mo020 | h | Oficial de 1ª construção em trabalhos auxiliares de pedreiro. (mão de obra) | 2.524 | 16.85 | 42.53 |
| mo112 | h | Operário não qualificado construção em trabalhos auxiliares de pedreiro. (mão de obra) | 1.262 | 15.82 | 19.96 |
| % | % | Custos directos complementares | 2 % | 67.79 | 1.36 |
|  |  | Custos directos |  |  | 69.15 |
