# Laje com uma separação entre eixos de 70 cm

- Propriedade do ficheiro: CYPE INGENIEROS, S.A.
- Formato: FIEBDC-3/2002
- Moeda: EUR
- Custos indirectos: 3.00 %
- IVA: 23.00 %

## E Estruturas

### EM Madeira

#### EMF Lajes

**EMF011** m² Laje com uma separação entre eixos de 70 cm, composta por vigotas de madeira serrada de abeto (Abies alba), de 10x20 a 15x25 cm de secção e até 6 m de comprimento, classe resistente C24, protecção da madeira com classe de penetração NP2, trabalhada em oficina colocadas através de apoio sobre elemento estrutural; e painel "VALERO COMPOPLAK", de 100 mm de espessura, 1200 mm de largura e 2700 mm de comprimento, formado por núcleo de poliestireno expandido (EPS), densidade 30 kg/m³, revestido nas duas faces com fibra de vidro, de 450 g/m² e compósito (WPC), com ranhuras nos laterais para permitir a passagem do perfil de conexão entre painéis; reforço de juntas entre painéis através de adesivo bicomponente "VALERO COMPOPLAK", perfis de MDF "VALERO COMPOPLAK", de 3660x100x10 mm e malha de fibra de vidro "VALERO COMPOPLAK"; fixado mecanicamente às vigotas com parafusos autoperfurantes para madeira, de 6 mm de diâmetro e 120 mm de comprimento, de aço galvanizado com revestimento de crómio (4 ud/m²) e adesivo bicomponente "VALERO COMPOPLAK".
Fornecimento e montagem de laje com uma separação entre eixos de 70 cm, composta por vigotas de madeira serrada de abeto (Abies alba), acabamento polido, de 10x20 a 15x25 cm de secção e até 6 m de comprimento, para aplicações estruturais, classe resistente C24 segundo EN 338 e EN 1912 e protecção contra agentes bióticos que corresponde com a classe de penetração NP2 (3 mm nas faces laterais do alburno) segundo EN 351-1 colocadas através de apoio sobre elemento estrutural; e painel "VALERO COMPOPLAK", de 100 mm de espessura, 1200 mm de largura e 2700 mm de comprimento, formado por núcleo de poliestireno expandido (EPS), densidade 30 kg/m³, revestido nas duas faces com fibra de vidro, de 450 g/m² e compósito (WPC), com ranhuras nos laterais para permitir a passagem do perfil de conexão entre painéis; resistência térmica 2,85 m²°C/W, condutibilidade térmica 0,035 W/(m°C), factor de resistência à difusão do vapor de água 716, Euroclasse E de reacção ao fogo, resistência à flexão 0,603 N/mm² e módulo de elasticidade 54,16 N/mm²; fixado às vigotas com parafusos autoperfurantes para madeira, de 6 mm de diâmetro e 120 mm de comprimento, de aço galvanizado com revestimento de crómio e adesivo bicomponente "VALERO COMPOPLAK". Inclusive p/p de reforço de juntas entre painéis através de adesivo bicomponente "VALERO COMPOPLAK", perfis de MDF "VALERO COMPOPLAK", de 3660x100x10 mm e malha de fibra de vidro "VALERO COMPOPLAK", cortes, separadores, elementos de atadura de vigotas, vigas de bordadura e aberturas.
Inclui: Preparação do perímetro de apoio das vigotas. Marcação e colocação em seco das vigotas. Resolução do apoio sobre o elemento estrutural. Colocação e fixação dos painéis. Resolução de juntas entre painéis. Reparação de defeitos superficiais.
Critério de medição de projecto: Superfície medida segundo documentação gráfica de Projecto, sem deduzir aberturas.
Critério de medição de obra: Medir-se-á a superfície realmente executada segundo especificações de Projecto, sem deduzir aberturas. Consideram-se incluídos todos os elementos integrantes da estrutura assinalados nos desenhos e pormenores do Projecto.

| Código | Un | Descrição | Rendimento | Preço | Importância |
|---|---|---|---|---|---|
| mt07mee018id | m³ | Madeira serrada de abeto (Abies alba) com acabamento polido, para vigota de 10x20 a 15x25 cm de secção e até 6 m de comprimento, para aplicações estruturais, classe resistente C24 segundo EN 338 e EN 1912 e protecção contra agentes bióticos que corresponde com a classe de penetração NP2 (3 mm nas faces laterais do alburno) segundo EN 351-1, trabalhada em oficina. (material) | 0.054 | 449.83 | 24.29 |
| mt12ppe010g | m² | Painel "VALERO COMPOPLAK", de 100 mm de espessura, 1200 mm de largura e 2700 mm de comprimento, formado por núcleo de poliestireno expandido (EPS), densidade 30 kg/m³, revestido nas duas faces com fibra de vidro, de 450 g/m² e compósito (WPC), com ranhuras nos laterais para permitir a passagem do perfil de conexão entre painéis; resistência térmica 2,85 m²°C/W, condutibilidade térmica 0,035 W/(m°C), factor de resistência à difusão do vapor de água 716, Euroclasse E de reacção ao fogo, resistência à flexão 0,603 N/mm² e módulo de elasticidade 54,16 N/mm². (material) | 1.020 | 30.00 | 30.60 |
| mt12ppe020a | m | Perfil de MDF "VALERO COMPOPLAK", de 3660x100x10 mm. (material) | 1.000 | 0.83 | 0.83 |
| mt12ppe030a | kg | Adesivo bicomponente "VALERO COMPOPLAK". (material) | 0.800 | 9.17 | 7.34 |
| mt12ppe050a | m² | Malha de fibra de vidro "VALERO COMPOPLAK". (material) | 0.350 | 3.00 | 1.05 |
| mt07emr113fo | Ud | Parafuso autoperfurante para madeira, de 6 mm de diâmetro e 120 mm de comprimento, de aço galvanizado com revestimento de crómio. (material) | 4.000 | 0.23 | 0.92 |
| mt08var050 | kg | Arame galvanizado para atar, de 1,30 mm de diâmetro. (material) | 0.015 | 1.10 | 0.02 |
| op00amo010 |  | Rebarbadora. | 1.000 | 0.00 | 0.00 |
| op00sie010 |  | Serra tico-tico. | 1.000 | 0.00 | 0.00 |
| op00tal010 |  | Berbequim. | 1.000 | 0.00 | 0.00 |
| op00cep010 |  | Plainas. | 1.000 | 0.00 | 0.00 |
| mo048 | h | Oficial de 1ª montador de estruturas de madeira. (mão de obra) | 0.294 | 17.69 | 5.20 |
| mo095 | h | Ajudante de montador de estruturas de madeira. (mão de obra) | 0.147 | 17.27 | 2.54 |
| mo011 | h | Oficial de 1ª montador. (mão de obra) | 0.254 | 17.41 | 4.42 |
| mo080 | h | Ajudante de montador. (mão de obra) | 0.254 | 16.45 | 4.18 |
| mo043 | h | Oficial de 1ª armador de ferro. (mão de obra) | 0.020 | 17.69 | 0.35 |
| mo090 | h | Ajudante de armador de ferro. (mão de obra) | 0.020 | 17.27 | 0.35 |
| % | % | Custos directos complementares | 2 % | 82.09 | 1.64 |
|  |  | Custos directos |  |  | 83.73 |
