# Laje tradicional com uma separação entre eixos de 50 cm

- Propriedade do ficheiro: CYPE INGENIEROS, S.A.
- Formato: FIEBDC-3/2002
- Moeda: EUR
- Custos indirectos: 3.00 %
- IVA: 23.00 %

## E Estruturas

### EM Madeira

#### EMF Lajes

**EMF030** m² Laje tradicional com uma separação entre eixos de 50 cm, composta por vigotas de madeira serrada de abeto (Abies alba), de 10x20 a 15x25 cm de secção e até 6 m de comprimento, qualidade estrutural MEG, classe resistente C24, protecção da madeira com classe de penetração NP2, trabalhada em oficina colocadas através de apoio sobre elemento estrutural, com abobadilha em arco de uma rosca tijolo cerâmico face à vista maciço de elaboração manual (telhar), vermelho, 24x11,5x3,5 cm, assente com argamassa de cimento confeccionado em obra, com 300 kg/m³ de cimento, cor cinzento, dosificação 1:5, fornecida em sacos; aço A400 NR, quantidade 1,1 kg/m², e malha electrossoldada AR42 de aço A500 EL, em camada de compressão de 4 cm de espessura de betão leve LC25/28 (XC1(P); D12; S2; Cl 0,4; D1,4) fabricado em central.
Execução de laje tradicional com uma separação entre eixos de 50 cm, composta por vigotas de madeira serrada de abeto (Abies alba), acabamento polido, de 10x20 a 15x25 cm de secção e até 6 m de comprimento, para aplicações estruturais, qualidade estrutural MEG segundo UNE 56544, classe resistente C24 segundo EN 338 e EN 1912 e protecção contra agentes bióticos que corresponde com a classe de penetração NP2 (3 mm nas faces laterais do alburno) segundo EN 351-1 colocadas através de apoio sobre elemento estrutural; abobadilha em arco de uma rosca tijolo cerâmico face à vista maciço de elaboração manual (telhar), vermelho, 24x11,5x3,5 cm, assente com argamassa de cimento confeccionado em obra, com 300 kg/m³ de cimento, cor cinzento, dosificação 1:5, fornecida em sacos; aço A400 NR, quantidade 1,1 kg/m², e malha electrossoldada AR42 100x300 mm de aço A500 EL, em camada de compressão de 4 cm de espessura de betão leve LC25/28 (XC1(P); D12; S2; Cl 0,4; D1,4) fabricado em central. Inclusive p/p de colocação e remoção de escoramento das vigotas, separadores, elementos de atadura de vigotas, vigas de bordadura e aberturas e cura do betão.
Inclui: Preparação do perímetro de apoio das vigotas. Marcação e colocação em seco das vigotas. Escoramento. Resolução do apoio sobre o elemento estrutural. Colocação das abobadilhas em arco. Colocação de armaduras com separadores homologados. Betonagem e compactação do betão. Nivelamento da camada de compressão. Cura do betão. Remoção de escoramento. Reparação de defeitos superficiais.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.040 | 9.22 | 0.37 |
| mt50spa101 | kg | Pregos de aço. (material) | 0.045 | 1.30 | 0.06 |
| mt50spa081a | Ud | Escora metálica telescópica, até 3 m de altura. (material) | 0.013 | 13.37 | 0.17 |
| mt07mee018fa | m³ | Madeira serrada de abeto (Abies alba) com acabamento polido, para vigota de 10x20 a 15x25 cm de secção e até 6 m de comprimento, para aplicações estruturais, qualidade estrutural MEG segundo UNE 56544, classe resistente C24 segundo EN 338 e EN 1912 e protecção contra agentes bióticos que corresponde com a classe de penetração NP2 (3 mm nas faces laterais do alburno) segundo EN 351-1, trabalhada em oficina. (material) | 0.075 | 449.83 | 33.74 |
| mt05mte010a | Ud | Tijolo cerâmico face à vista maciço de elaboração manual (telhar), vermelho, 24x11,5x3,5 cm, segundo NP EN 771-1. (material) | 28.220 | 0.35 | 9.88 |
| mt08aaa010a | m³ | Água. (material) | 0.004 | 1.50 | 0.01 |
| mt01arg005a | t | Areia de pedreira, para argamassa preparada em obra. (material) | 0.006 | 18.00 | 0.11 |
| mt08cem011a | kg | Cimento Portland CEM II/B-L 32,5 R, cor cinzento, em sacos, segundo NP EN 197-1. (material) | 1.087 | 0.10 | 0.11 |
| mt07aco020o | Ud | Separador homologado para malha electrossoldada. (material) | 1.000 | 0.08 | 0.08 |
| mt07aco040b | kg | Armadura elaborada em fábrica com aço em varões nervurados, A400 NR, diâmetros vários. (material) | 1.100 | 0.78 | 0.86 |
| mt08var050 | kg | Arame galvanizado para atar, de 1,30 mm de diâmetro. (material) | 0.015 | 1.10 | 0.02 |
| mt07ame020ddc | m² | Malha electrossoldada AR42 100x300 mm, com arames longitudinais de 4,2 mm de diâmetro e arames transversais de 4,2 mm de diâmetro, aço A500 EL. (material) | 1.100 | 1.64 | 1.80 |
| mt10hes060fAEe | m³ | Betão leve LC25/28 (XC1(P) D12; S2; Cl 0,4; D1,4), fabricado em central, segundo NP EN 206-1. (material) | 0.142 | 169.93 | 24.13 |
| mq06hor010 | h | Betoneira. (equipamento) | 0.020 | 1.68 | 0.03 |
| op00cla010 |  | Pregadora pneumática. | 1.000 | 0.00 | 0.00 |
| au00auh040 |  | Vibrador de betão, eléctrico. | 1.000 | 0.00 | 0.00 |
| au00auh010 |  | Balde. | 1.000 | 0.00 | 0.00 |
| mo048 | h | Oficial de 1ª montador de estruturas de madeira. (mão de obra) | 0.513 | 17.69 | 9.07 |
| mo095 | h | Ajudante de montador de estruturas de madeira. (mão de obra) | 0.308 | 17.27 | 5.32 |
| mo020 | h | Oficial de 1ª construção. (mão de obra) | 0.914 | 16.85 | 15.40 |
| mo113 | h | Operário não qualificado construção. (mão de obra) | 0.494 | 15.82 | 7.82 |
| mo043 | h | Oficial de 1ª armador de ferro. (mão de obra) | 0.034 | 17.69 | 0.60 |
| mo090 | h | Ajudante de armador de ferro. (mão de obra) | 0.033 | 17.27 | 0.57 |
| mo045 | h | Oficial de 1ª estruturista, em trabalhos de betonagem. (mão de obra) | 0.009 | 17.69 | 0.16 |
| mo092 | h | Ajudante de estruturista, em trabalhos de betonagem. (mão de obra) | 0.036 | 17.27 | 0.62 |
| % | % | Custos directos complementares | 2 % | 110.93 | 2.22 |
|  |  | Custos directos |  |  | 113.15 |
