# Sistema de revestimento para fachada ventilada

- Propriedade do ficheiro: CYPE INGENIEROS, S.A.
- Formato: FIEBDC-3/2002
- Moeda: EUR
- Custos indirectos: 3.00 %
- IVA: 23.00 %

## F Fachadas, divisões e protecções

### FA Fachadas ventiladas

#### FAE Sistemas de placas de cerâmica extrudida

**FAE010** m² Sistema de revestimento para fachada ventilada, de 1,6 cm de espessura, formado por placas cerâmicas extrudidas alveolares, ligeiras, de 300 mm de altura, de 500 a 700 mm de comprimento e 16 mm de espessura, gama de cores naturais, colocadas através de sistema de ancoragem horizontal contínuo oculto, sobre subestrutura suporte composta de perfis verticais em T, perfis horizontais para sustentação, molas e suportes para retenção dos perfis verticais fixados através de ancoragens e parafusos.
Sistema de revestimento para fachada ventilada, de 1,6 cm de espessura, formado por placas cerâmicas extrudidas alveolares, ligeiras, de 300 mm de altura, de 500 a 700 mm de comprimento e 16 mm de espessura, gama de cores naturais, colocadas através de sistema de ancoragem horizontal contínuo oculto, sobre subestrutura suporte composta de perfis verticais em T, perfis horizontais para sustentação, molas e suportes para retenção dos perfis verticais fixados através de ancoragens e parafusos. Inclusive revestimento de padieiras, remates inferiores, ombreiras e reentrâncias, juntas e peças especiais.
Inclui: Preparação dos elementos de fixação incorporados previamente na obra. Marcação dos eixos verticais e horizontais das juntas. Fixação das ancoragens ao paramento suporte. Realização de todos os trabalhos necessários para a execução das aberturas. Alinhamento, aprumo e nivelamento do revestimento cerâmico. Fixação definitiva das peças à substrutura suporte. Execução de encontros. Limpeza final do paramento.
Critério de medição de projecto: Superfície medida segundo documentação gráfica de Projecto, sem duplicar esquinas nem encontros, descontando todas as aberturas.
Critério de medição de obra: Medir-se-á a superfície realmente executada segundo especificações de Projecto, sem duplicar esquinas nem encontros, descontando todas as aberturas.

| Código | Un | Descrição | Rendimento | Preço | Importância |
|---|---|---|---|---|---|
| mt12pcm010aa | m² | Placa cerâmica extrudida alveolar, ligeira, de 300 mm de altura, de 500 a 700 mm de comprimento e 16 mm de espessura, gama de cores naturais, realizada com juntas horizontais macho-fêmea, para ocultação da subestrutura. (material) | 1.050 | 28.23 | 29.64 |
| mt12pcm015a | m² | Subestrutura suporte, composta de perfis verticais em T, perfis horizontais para sustentação, adesivo de montagem e suportes para retenção dos perfis verticais fixados através de ancoragens e parafusos. (material) | 1.000 | 24.25 | 24.25 |
| op00ato010 |  | Aparafusadora. | 1.000 | 0.00 | 0.00 |
| mo052 | h | Oficial de 1ª montador de sistemas de fachadas pré-fabricadas. (mão de obra) | 0.891 | 19.03 | 16.96 |
| mo099 | h | Ajudante de montador de sistemas de fachadas pré-fabricadas. (mão de obra) | 0.891 | 17.97 | 16.01 |
| % | % | Custos directos complementares | 3 % | 86.86 | 2.61 |
|  |  | Custos directos |  |  | 89.47 |
