# Revestimento exterior de fachada ventilada

- Propriedade do ficheiro: CYPE INGENIEROS, S.A.
- Formato: FIEBDC-3/2002
- Moeda: EUR
- Custos indirectos: 3.00 %
- IVA: 23.00 %

## F Fachadas, divisões e protecções

### FA Fachadas ventiladas

#### FAG Revestimento exterior cerâmico

**FAG020** m² Revestimento exterior de fachada ventilada, com peças de grande formato de grés porcelânico, estilo madeira, série Cubana "GRESPANIA", acabamento mate cor abeto, de 145x1200x10 mm, capacidade de absorção de água E<0,5%, grupo BIa, segundo NP EN 14411; colocação através do sistema de ancoragem à vista de grampo DGV, com DAU nº 10/065 A, sobre subestrutura suporte de liga de alumínio EN AW-6063 T6. Inclusive tira-fundos e ancoragens mecânicas de expansão de aço inoxidável A2, para a fixação da subestrutura suporte.
Revestimento exterior de fachada ventilada, com peças de grande formato de grés porcelânico, estilo madeira, série Cubana "GRESPANIA", acabamento mate cor abeto, de 145x1200x10 mm, capacidade de absorção de água E<0,5%, grupo BIa, segundo NP EN 14411; colocação através do sistema de ancoragem à vista de grampo DGV, com DAU nº 10/065 A, sobre subestrutura suporte de liga de alumínio EN AW-6063 T6. Inclusive tira-fundos e ancoragens mecânicas de expansão de aço inoxidável A2, para a fixação da subestrutura suporte.
Inclui: Limpeza e preparação da superfície suporte. Implantação das juntas de dilatação e panos de trabalho. Marcação da disposição do revestimento e dos pontos de ancoragem da subestrutura suporte. Fixação da subestrutura suporte ao pano principal e à laje. Preparação do revestimento. Aprumo, nivelamento e alinhamento do revestimento. Fixação definitiva do revestimento à subestrutura suporte. Realização de todos os trabalhos necessários para a execução das aberturas. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.
Critérios considerados na determinação do preço da unidade de obra: O preço não inclui o isolamento térmico nem a resolução de pontos singulares.

| Código | Un | Descrição | Rendimento | Preço | Importância |
|---|---|---|---|---|---|
| mt18bgg025cbeibl | m² | Grés porcelânico em peças de grande formato estilo madeira, série Cubana "GRESPANIA", acabamento mate cor abeto, de 145x1200x10 mm, capacidade de absorção de água E<0,5%, grupo BIa, segundo NP EN 14411. (material) | 1.000 | 45.44 | 45.44 |
| mt19agp100h | m² | Subestrutura suporte, para a sustentação do revestimento exterior de peças cerâmicas através do sistema de ancoragem à vista de grampo DGV "GRESPANIA", formada por: perfis verticais em T e em L, de alumínio extrudido de liga 6063 com tratamento térmico T6, esquadros de carga e esquadros de apoio, de alumínio extrudido de liga 6063 com tratamento térmico T6, e grampos com unha vista, de aço inoxidável AISI 304; com parafusos autoperfurantes de aço inoxidável A2 ou rebites de alumínio para a fixação dos grampos aos perfis verticais e dos perfis verticais aos esquadros, cola de poliuretano para a fixação do revestimento à subestrutura suporte, tira-fundos de aço inoxidável A2 e buchas de nylon para a fixação dos perfis ao pano principal e ancoragens mecânicas de expansão, de aço inoxidável A2 para a fixação dos perfis à laje. (material) | 1.000 | 23.10 | 23.10 |
| op00ato010 |  | Aparafusadora. | 1.000 | 0.00 | 0.00 |
| mo052 | h | Oficial de 1ª montador de sistemas de fachadas pré-fabricadas. (mão de obra) | 1.090 | 19.38 | 21.12 |
| mo099 | h | Ajudante de montador de sistemas de fachadas pré-fabricadas. (mão de obra) | 1.090 | 18.40 | 20.06 |
| % | % | Custos directos complementares | 2 % | 109.72 | 2.19 |
|  |  | Custos directos |  |  | 111.91 |
