# Padieira metálica de chapa de aço S275JR de 2,5 mm de espessura, de 300 mm de largura, acabamento galvanizado e lacado com tinta de poliéster para exteriores, colocada sobre as ombreiras da abertura

- Propriedade do ficheiro: CYPE INGENIEROS, S.A.
- Formato: FIEBDC-3/2002
- Moeda: EUR
- Custos indirectos: 3.00 %
- IVA: 23.00 %

## F Fachadas, divisões e protecções

### FC Padieiras, lintéis e caixas de estores

#### FCA De aço

**FCA040** m Padieira metálica de chapa de aço S275JR de 2,5 mm de espessura, de 300 mm de largura, acabamento galvanizado e lacado com tinta de poliéster para exteriores, colocada sobre as ombreiras da abertura.
Padieira metálica de chapa de aço S275JR de 2,5 mm de espessura, de 300 mm de largura, acabamento galvanizado e lacado com tinta de poliéster para exteriores, colocada sobre as ombreiras da abertura.
Inclui: Limpeza e preparação do plano de apoio do sistema. Implantação do nível de apoio dos elementos. Colocação e fixação provisória da padieira. Aprumo e nivelamento. Execução das uniões.
Critério de medição de projecto: Comprimento medido segundo documentação gráfica de Projecto, incluindo as entregas nos apoios.
Critério de medição de obra: Medir-se-á o comprimento realmente executado segundo especificações de Projecto, incluindo as entregas nos apoios.
Critérios considerados na determinação do preço da unidade de obra: O preço inclui os tirantes de chapa, os parafusos e a vedação de juntas através de cordão de silicone neutro.

| Código | Un | Descrição | Rendimento | Preço | Importância |
|---|---|---|---|---|---|
| mt20dah010j | m | Padieira metálica de chapa de aço S275JR de 2,5 mm de espessura, de 300 mm de largura, acabamento galvanizado e lacado com tinta de poliéster para exteriores. (material) | 1.000 | 38.18 | 38.18 |
| op00ciz010 |  | Tesoura. | 1.000 | 0.00 | 0.00 |
| mo020 | h | Oficial de 1ª construção. (mão de obra) | 0.198 | 18.48 | 3.66 |
| mo113 | h | Operário não qualificado construção. (mão de obra) | 0.198 | 17.39 | 3.44 |
| % | % | Custos directos complementares | 2 % | 45.28 | 0.91 |
|  |  | Custos directos |  |  | 46.19 |
