# Divisória opaca de 4x2,9 m, de aço galvanizado e plastificado com PVC, com isolamento intermédio de lã mineral e remate superior de aço galvanizado e plastificado com PVC

- Propriedade do ficheiro: CYPE INGENIEROS, S.A.
- Formato: FIEBDC-3/2002
- Moeda: EUR
- Custos indirectos: 3.00 %
- IVA: 23.00 %

## F Fachadas, divisões e protecções

### FO Divisórias e paredes móveis

#### FOA De aço

**FOA010** Ud Divisória opaca de 4x2,9 m, de aço galvanizado e plastificado com PVC, com isolamento intermédio de lã mineral e remate superior de aço galvanizado e plastificado com PVC.
Divisória opaca de 4x2,9 m de painel com ligação macho-fêmea composto por duas chapas de de aço galvanizado e plastificado com PVC e isolamento intermédio de lã mineral, perfis de aço galvanizado e plastificado com PVC e remate superior de painel com ligação macho-fêmea composto por duas chapas de de aço galvanizado e plastificado com PVC. Incluindo ferragens, remates, vedação de juntas, suportes, encontros com outros tipos de paramentos, colocação de canalizações para instalações e execução de aberturas para mecanismos eléctricos. Totalmente terminada.
Inclui: Marcação dos pontos de fixação. Aprumo, nivelamento e fixação dos perfis que formam a estrutura. Colocação e fixação dos painéis. Colocação da canalização para instalações. Tratamento das juntas do painel. Remate do perímetro do elemento, pelas duas faces.
Critério de medição de projecto: Número de unidades previstas, segundo documentação gráfica de Projecto.
Critério de medição de obra: Medir-se-á o número de unidades realmente executadas segundo especificações de Projecto.

| Código | Un | Descrição | Rendimento | Preço | Importância |
|---|---|---|---|---|---|
| mt26mac010c | m² | Painel opaco com ligação macho-fêmea para divisórias, formado por duas chapas de aço galvanizado e plastificado com PVC com isolamento intermédio de lã mineral de condutibilidade térmica 0,039 W/(m°C). (material) | 11.300 | 112.70 | 1273.51 |
| mt26mac020c | m | Perfil em "U" de aço galvanizado de aço galvanizado e plastificado com PVC para divisórias. (material) | 9.700 | 8.61 | 83.52 |
| mt26mac030c | m | Rodapé de aço galvanizado e plastificado com PVC para divisórias. (material) | 3.900 | 7.24 | 28.24 |
| op00ato010 |  | Aparafusadora. | 1.000 | 0.00 | 0.00 |
| mo011 | h | Oficial de 1ª montador. (mão de obra) | 6.000 | 19.38 | 116.28 |
| mo080 | h | Ajudante de montador. (mão de obra) | 6.000 | 18.40 | 110.40 |
| % | % | Custos directos complementares | 2 % | 1611.95 | 32.24 |
|  |  | Custos directos |  |  | 1644.19 |
