# Divisória desmontável formada por divisória modular de 2 vidros laminares de segurança transparentes de 3+3 mm cada um

- Propriedade do ficheiro: CYPE INGENIEROS, S.A.
- Formato: FIEBDC-3/2002
- Moeda: EUR
- Custos indirectos: 3.00 %
- IVA: 23.00 %

## F Fachadas, divisões e protecções

### FO Divisórias amovíveis

#### FOM Modulares

**FOM010** m² Divisória desmontável formada por divisória modular de 2 vidros laminares de segurança transparentes de 3+3 mm cada um, com aro, com cortina veneziana interior de 25 mm de lâmina e accionamento manual.
Fornecimento e montagem de divisória desmontável formada por divisória modular de 2 vidros laminares de segurança transparentes de 3+3 mm cada um, com aro, com cortina veneziana interior de 25 mm de lâmina e accionamento manual, perfis verticais internos de alumínio, ocultos entre módulos, perfis superiores à vista de 35x45 mm e inferiores de 60x45 mm, de alumínio anodizado ou lacado standard. Incluindo p/p de ferragens, remates, vedação de juntas, suportes, encontros com outros tipos de paramentos, colocação de canalizações para instalações e execução de caixas para mecanismos eléctricos. Totalmente terminada.
Inclui: Marcação dos pontos de fixação. Aprumo, nivelamento e fixação dos perfis que formam a estrutura. Colocação e fixação dos painéis. Colocação da canalização para instalações. Tratamento das juntas do painel. Remate do perímetro do elemento, pelas duas faces.
Critério de medição de projecto: Superfície medida segundo documentação gráfica de Projecto.
Critério de medição de obra: Medir-se-á a superfície realmente executada segundo especificações de Projecto.

| Código | Un | Descrição | Rendimento | Preço | Importância |
|---|---|---|---|---|---|
| mt26mmd010ld | m² | Divisória modular de 2 vidros laminares de segurança transparentes de 3+3 mm cada um, com aro, com cortina veneziana interior de 25 mm de lâmina e accionamento manual, perfis verticais internos de alumínio, ocultos entre módulos, perfis superiores à vista de 35x45 mm e inferiores de 60x45 mm, de alumínio anodizado ou lacado standard. (material) | 1.000 | 207.90 | 207.90 |
| op00ato010 |  | Aparafusadora. | 1.000 | 0.00 | 0.00 |
| mo011 | h | Oficial de 1ª montador. (mão de obra) | 1.012 | 17.41 | 17.62 |
| mo080 | h | Ajudante de montador. (mão de obra) | 1.012 | 16.45 | 16.65 |
| % | % | Custos directos complementares | 2 % | 242.17 | 4.84 |
|  |  | Custos directos |  |  | 247.01 |
