# Padieira metálica de chapa de aço S275JR de 2,5 mm de espessura, de 300 mm de largura, acabamento lacado com tinta de poliéster para exteriores

- Propriedade do ficheiro: CYPE INGENIEROS, S.A.
- Formato: FIEBDC-3/2002
- Moeda: EUR
- Custos indirectos: 3.00 %
- IVA: 23.00 %

## H Remates e trabalhos auxiliares

### HR Remates

#### HRD Padieiras

**HRD030** m Padieira metálica de chapa de aço S275JR de 2,5 mm de espessura, de 300 mm de largura, acabamento lacado com tinta de poliéster para exteriores.
Fornecimento e montagem de padieira metálica de chapa de aço S275JR de 2,5 mm de espessura, de 300 mm de largura, acabamento lacado com tinta de poliéster para exteriores. Inclusive p/p de tirantes de chapa e parafusos, colocação sobre as ombreiras do vão e reparação em obra dos roços e/ou imperfeições resultantes no perfil, pelo transporte, manuseamento ou montagem, com o mesmo grau de preparação de superfície e acabamento.
Inclui: Implantação do nível de apoio dos elementos. Limpeza e preparação do plano de apoio do sistema. Colocação e fixação provisória da padieira. Aprumo e nivelamento. Execução das uniões. Reparação de defeitos superficiais.
Critério de medição de projecto: Comprimento medido entre eixos, segundo documentação gráfica de Projecto.
Critério de medição de obra: Medir-se-á, a eixos, o comprimento realmente executado segundo especificações de Projecto.

| Código | Un | Descrição | Rendimento | Preço | Importância |
|---|---|---|---|---|---|
| mt20dah010i | m | Padieira metálica de chapa de aço S275JR de 2,5 mm de espessura, de 300 mm de largura, acabamento lacado com tinta de poliéster para exteriores. Inclusive p/p de tirantes de chapa e parafusos. (material) | 1.000 | 31.53 | 31.53 |
| op00ciz010 |  | Tesoura. | 1.000 | 0.00 | 0.00 |
| mo019 | h | Oficial de 1ª construção. (mão de obra) | 0.198 | 16.85 | 3.34 |
| mo111 | h | Operário não qualificado construção. (mão de obra) | 0.198 | 15.82 | 3.13 |
| % | % | Custos directos complementares | 2 % | 38.00 | 0.76 |
|  |  | Custos directos |  |  | 38.76 |
