# Grupo de bombagem de gasóleo

- Propriedade do ficheiro: CYPE INGENIEROS, S.A.
- Formato: FIEBDC-3/2002
- Moeda: EUR
- Custos indirectos: 3.00 %
- IVA: 23.00 %

## I Instalações

### IC Aquecimento, arrefecimento, climatização e A.Q.S.

#### ICD Combustível líquido

**ICD160** Ud Grupo de bombagem de gasóleo.
Grupo de bombagem de gasóleo, formado por: uma bomba, com uma potência de 245 W, caudal máximo de 130 l/h, motor com protecção IP55, para alimentação trifásica a 230/400 V; filtro; vacuómetro; válvulas de corte; válvulas de retenção; manómetro; pressostato de dupla função; válvula de segurança; depósito de membrana, de chapa de aço; detector de derrames com sonda; quadro eléctrico de controlo e suporte metálico. Totalmente montado, ligado e colocado em funcionamento pela empresa instaladora para a verificação do seu correcto funcionamento. Sem incluir a instalação eléctrica.
Inclui: Marcação. Colocação e fixação do grupo de bombagem. Ligação. Colocação em funcionamento.
Critério de medição de projecto: Número de unidades previstas, segundo documentação gráfica de Projecto.
Critério de medição de obra: Medir-se-á o número de unidades realmente executadas segundo especificações de Projecto.

| Código | Un | Descrição | Rendimento | Preço | Importância |
|---|---|---|---|---|---|
| mt38dep900k | Ud | Grupo de bombagem de gasóleo, formado por: uma bomba, com uma potência de 245 W, caudal máximo de 130 l/h, motor com protecção IP55, para alimentação trifásica a 230/400 V; filtro; vacuómetro; válvulas de corte; válvulas de retenção; manómetro; pressostato de dupla função; válvula de segurança; depósito de membrana, de chapa de aço; detector de derrames com sonda; quadro eléctrico de controlo e suporte metálico. (material) | 1.000 | 1501.86 | 1501.86 |
| mo004 | h | Oficial de 1ª instalador de aquecimento. (mão de obra) | 1.500 | 23.31 | 34.97 |
| mo103 | h | Ajudante de instalador de aquecimento. (mão de obra) | 1.500 | 22.09 | 33.14 |
| % | % | Custos directos complementares | 2 % | 1569.97 | 31.40 |
|  |  | Custos directos |  |  | 1601.37 |
