# Derivação de linha frigorífica formada por dois colectores, um para a linha de líquido e outro para a linha de gás, de 4 saídas cada um, modelo RBM-HY1043E "TOSHIBA"

- Propriedade do ficheiro: CYPE INGENIEROS, S.A.
- Formato: FIEBDC-3/2002
- Moeda: EUR
- Custos indirectos: 3.00 %
- IVA: 23.00 %

## I Instalações

### IC Aquecimento, climatização e A.Q.S.

#### ICP Sistema VRF (Toshiba)

**ICP510** Ud Derivação de linha frigorífica formada por dois colectores, um para a linha de líquido e outro para a linha de gás, de 4 saídas cada um, modelo RBM-HY1043E "TOSHIBA".
Fornecimento e instalação de derivação de linha frigorífica formada por dois colectores, um para a linha de líquido e outro para a linha de gás, de 4 saídas cada um, modelo RBM-HY1043E "TOSHIBA". Totalmente montada e ligada.
Inclui: Ligações.
Critério de medição de projecto: Número de unidades previstas, segundo documentação gráfica de Projecto.
Critério de medição de obra: Medir-se-á o número de unidades realmente executadas segundo especificações de Projecto.

| Código | Un | Descrição | Rendimento | Preço | Importância |
|---|---|---|---|---|---|
| mt42tsb530a | Ud | Conjunto de dois colectores, um para a linha de líquido e outro para a linha de gás, de 4 saídas cada um, modelo RBM-HY1043E "TOSHIBA", com uma capacidade máxima de unidades interiores ligadas a jusante menor de 39,8 kW. (material) | 1.000 | 179.00 | 179.00 |
| mo004 | h | Oficial de 1ª instalador de ar condicionado. (mão de obra) | 0.050 | 17.41 | 0.87 |
| mo102 | h | Ajudante de instalador de ar condicionado. (mão de obra) | 0.050 | 16.42 | 0.82 |
| % | % | Custos directos complementares | 2 % | 180.69 | 3.61 |
|  |  | Custos directos |  |  | 184.30 |
