# Viseira contra a chuva de aço galvanizado, para conduta de 560 mm de diâmetro, com rede de protecção contra a entrada de folhas e pássaros

- Propriedade do ficheiro: CYPE INGENIEROS, S.A.
- Formato: FIEBDC-3/2002
- Moeda: EUR
- Custos indirectos: 3.00 %
- IVA: 23.00 %

## I Instalações

### IC Aquecimento, climatização e A.Q.S.

#### ICR Sistemas de condução de ar

**ICR120** Ud Viseira contra a chuva de aço galvanizado, para conduta de 560 mm de diâmetro, com rede de protecção contra a entrada de folhas e pássaros.
Viseira contra a chuva de aço galvanizado, para conduta de 560 mm de diâmetro, com rede de protecção contra a entrada de folhas e pássaros.
Inclui: Colocação e fixação da viseira.
Critério de medição de projecto: Número de unidades previstas, segundo documentação gráfica de Projecto.
Critério de medição de obra: Medir-se-á o número de unidades realmente executadas segundo especificações de Projecto.

| Código | Un | Descrição | Rendimento | Preço | Importância |
|---|---|---|---|---|---|
| mt42svs500ll | Ud | Viseira contra a chuva de aço galvanizado, para conduta de 560 mm de diâmetro, com rede de protecção contra a entrada de folhas e pássaros. (material) | 1.000 | 103.46 | 103.46 |
| mo005 | h | Oficial de 1ª instalador de ar condicionado. (mão de obra) | 0.100 | 19.03 | 1.90 |
| mo104 | h | Ajudante de instalador de ar condicionado. (mão de obra) | 0.100 | 17.95 | 1.80 |
| % | % | Custos directos complementares | 2 % | 107.16 | 2.14 |
|  |  | Custos directos |  |  | 109.30 |
