# Chapéu cónico de chapa galvanizada, "ALDER", para conduta de saída de 200 mm de diâmetro exterior

- Propriedade do ficheiro: CYPE INGENIEROS, S.A.
- Formato: FIEBDC-3/2002
- Moeda: EUR
- Custos indirectos: 3.00 %
- IVA: 23.00 %

## I Instalações

### IV Ventilação

#### IVK Ventilação adicional específica em cozinha para habitações

**IVK040** Ud Chapéu cónico de chapa galvanizada, "ALDER", para conduta de saída de 200 mm de diâmetro exterior.
Fornecimento e montagem no extremo exterior da conduta de extracção (boca de expulsão) de chapéu cónico contra a chuva de chapa galvanizada, "ALDER", para conduta de saída de 200 mm de diâmetro exterior e rede de protecção contra a entrada de folhas e pássaros, para ventilação de cozinhas. Inclusive p/p de elementos de ancoragem e fixação. Totalmente montado.
Inclui: Marcação. Fixação e colocação com elementos de ancoragem.
Critério de medição de projecto: Número de unidades previstas, segundo documentação gráfica de Projecto.
Critério de medição de obra: Medir-se-á o número de unidades realmente executadas segundo especificações de Projecto.

| Código | Un | Descrição | Rendimento | Preço | Importância |
|---|---|---|---|---|---|
| mt20cvc100p | Ud | Chapéu cónico contra a chuva de chapa galvanizada, "ALDER", para conduta de saída de 200 mm de diâmetro exterior e rede de protecção contra a entrada de folhas e pássaros. (material) | 1.000 | 91.91 | 91.91 |
| mo010 | h | Oficial de 1ª montador. (mão de obra) | 0.160 | 17.41 | 2.79 |
| mo078 | h | Ajudante de montador. (mão de obra) | 0.080 | 16.45 | 1.32 |
| % | % | Custos directos complementares | 2 % | 96.02 | 1.92 |
|  |  | Custos directos |  |  | 97.94 |
