# Chapéu de chapa galvanizada, modelo STS 630 "ALDER", para conduta de saída de 630 mm de diâmetro exterior em cobertura inclinada com telha

- Propriedade do ficheiro: CYPE INGENIEROS, S.A.
- Formato: FIEBDC-3/2002
- Moeda: EUR
- Custos indirectos: 3.00 %
- IVA: 23.00 %

## I Instalações

### IV Ventilação

#### IVK Ventilação adicional específica em cozinha para habitações

**IVK040** Ud Chapéu de chapa galvanizada, modelo STS 630 "ALDER", para conduta de saída de 630 mm de diâmetro exterior em cobertura inclinada com telha.
Fornecimento e montagem no extremo exterior da conduta de extracção (boca de expulsão) de chapéu de chapa galvanizada, modelo STS 630 "ALDER", para conduta de saída de 630 mm de diâmetro exterior em cobertura inclinada com telha, acabamento liso, cor castanho RAL 8012, com corpo giratório contra a chuva, rede de protecção contra a entrada de folhas e pássaros, rufo de chumbo e pescoço de ligação à conduta, para ventilação de cozinhas. Inclusive p/p de elementos de ancoragem e fixação. Totalmente montado.
Inclui: Marcação. Fixação e colocação com elementos de ancoragem.
Critério de medição de projecto: Número de unidades previstas, segundo documentação gráfica de Projecto.
Critério de medição de obra: Medir-se-á o número de unidades realmente executadas segundo especificações de Projecto.

| Código | Un | Descrição | Rendimento | Preço | Importância |
|---|---|---|---|---|---|
| mt20cvc140ir | Ud | Chapéu de chapa galvanizada, modelo STS 630 "ALDER", para conduta de saída de 630 mm de diâmetro exterior em cobertura inclinada com telha, acabamento liso, cor castanho RAL 8012, com corpo giratório contra a chuva, rede de protecção contra a entrada de folhas e pássaros, rufo de chumbo e pescoço de ligação à conduta. (material) | 1.000 | 690.15 | 690.15 |
| mo010 | h | Oficial de 1ª montador. (mão de obra) | 0.301 | 17.41 | 5.24 |
| mo078 | h | Ajudante de montador. (mão de obra) | 0.150 | 16.45 | 2.47 |
| % | % | Custos directos complementares | 2 % | 697.86 | 13.96 |
|  |  | Custos directos |  |  | 711.82 |
