# Grelha motorizada

- Propriedade do ficheiro: CYPE INGENIEROS, S.A.
- Formato: FIEBDC-3/2002
- Moeda: EUR
- Custos indirectos: 3.00 %
- IVA: 23.00 %

## I Instalações

### IV Ventilação

#### IVM Ventilação mecânica

**IVM095** Ud Grelha motorizada.
Grelha motorizada de alumínio extrudido, fixação com clipes, formada por uma fila de lâminas horizontais controladas automaticamente pelo conjunto biela-motor em função do ciclo verão/inverno seleccionado no termostato, de 200x200 mm, cor a escolher do catálogo RAL, motorização com alimentação a 12 Vcc por cabo. Instalação em parede. Inclusive aro de montagem e elementos de fixação.
Inclui: Marcação. Colocação e fixação. Ligação.
Critério de medição de projecto: Número de unidades previstas, segundo documentação gráfica de Projecto.
Critério de medição de obra: Medir-se-á o número de unidades realmente executadas segundo especificações de Projecto.

| Código | Un | Descrição | Rendimento | Preço | Importância |
|---|---|---|---|---|---|
| mt42cva030ce | Ud | Grelha motorizada de alumínio extrudido, fixação com clipes, formada por uma fila de lâminas horizontais controladas automaticamente pelo conjunto biela-motor em função do ciclo verão/inverno seleccionado no termostato, de 200x200 mm, cor a escolher do catálogo RAL, motorização com alimentação a 12 Vcc por cabo, com elementos de fixação. (material) | 1.000 | 103.73 | 103.73 |
| mt42cva031e | Ud | Aro de montagem para grelha, de chapa galvanizada, de 200x200 mm. (material) | 1.000 | 1.40 | 1.40 |
| mo005 | h | Oficial de 1ª instalador de ar condicionado. (mão de obra) | 0.300 | 23.31 | 6.99 |
| mo104 | h | Ajudante de instalador de ar condicionado. (mão de obra) | 0.240 | 22.09 | 5.30 |
| % | % | Custos directos complementares | 2 % | 117.42 | 2.35 |
|  |  | Custos directos |  |  | 119.77 |
