# Grelha motorizada

- Propriedade do ficheiro: CYPE INGENIEROS, S.A.
- Formato: FIEBDC-3/2002
- Moeda: EUR
- Custos indirectos: 3.00 %
- IVA: 23.00 %

## I Instalações

### IV Ventilação

#### IVM Ventilação mecânica

**IVM095** Ud Grelha motorizada.
Grelha motorizada de alumínio extrudido, fixação com parafusos, formada por uma fila de lâminas horizontais controladas automaticamente pelo conjunto biela-motor em função do ciclo verão/inverno seleccionado no termostato, de 150x100 mm, cor branca RAL 9010, motorização com alimentação a 12 Vcc por cabo. Instalação em parede. Inclusive elementos de fixação.
Inclui: Marcação. Colocação e fixação. Ligação.
Critério de medição de projecto: Número de unidades previstas, segundo documentação gráfica de Projecto.
Critério de medição de obra: Medir-se-á o número de unidades realmente executadas segundo especificações de Projecto.

| Código | Un | Descrição | Rendimento | Preço | Importância |
|---|---|---|---|---|---|
| mt42cva030ea | Ud | Grelha motorizada de alumínio extrudido, fixação com parafusos, formada por uma fila de lâminas horizontais controladas automaticamente pelo conjunto biela-motor em função do ciclo verão/inverno seleccionado no termostato, de 150x100 mm, cor branca RAL 9010, motorização com alimentação a 12 Vcc por cabo, com elementos de fixação. (material) | 1.000 | 68.62 | 68.62 |
| mo005 | h | Oficial de 1ª instalador de ar condicionado. (mão de obra) | 0.195 | 23.31 | 4.55 |
| mo104 | h | Ajudante de instalador de ar condicionado. (mão de obra) | 0.156 | 22.09 | 3.45 |
| % | % | Custos directos complementares | 2 % | 76.62 | 1.53 |
|  |  | Custos directos |  |  | 78.15 |
