# Arejador de admissão, caudal máximo 10 l/s, de 1200x80x12 mm, para ventilação mecânica

- Propriedade do ficheiro: CYPE INGENIEROS, S.A.
- Formato: FIEBDC-3/2002
- Moeda: EUR
- Custos indirectos: 3.00 %
- IVA: 23.00 %

## I Instalações

### IV Ventilação

#### IVM Ventilação mecânica para habitações

**IVM010** Ud Arejador de admissão, caudal máximo 10 l/s, de 1200x80x12 mm, para ventilação mecânica.
Fornecimento e montagem de arejador de admissão, de alumínio lacado em cor a escolher do catálogo RAL, caudal máximo 10 l/s, de 1200x80x12 mm, com abertura de 800x12 mm, isolamento acústico de 39 dBA e filtro antipoluição, para colocar em posição horizontal encima da caixilharia exterior de alumínio ou PVC, até 80 mm de profundidade, para ventilação mecânica. Inclusive acessórios de montagem. Totalmente montado.
Inclui: Marcação. Fixação do arejador por cima da caixilharia.
Critério de medição de projecto: Número de unidades previstas, segundo documentação gráfica de Projecto.
Critério de medição de obra: Medir-se-á o número de unidades realmente executadas segundo especificações de Projecto.

| Código | Un | Descrição | Rendimento | Preço | Importância |
|---|---|---|---|---|---|
| mt20sva235a | Ud | Arejador de admissão, de alumínio lacado em cor a escolher do catálogo RAL, caudal máximo 10 l/s, de 1200x80x12 mm, com abertura de 800x12 mm, isolamento acústico de 39 dBA e filtro antipoluição tipo S30, para colocar em posição horizontal encima da caixilharia exterior de alumínio ou PVC, até 80 mm de profundidade. (material) | 1.000 | 44.72 | 44.72 |
| mo011 | h | Oficial de 1ª montador. (mão de obra) | 0.150 | 17.41 | 2.61 |
| mo080 | h | Ajudante de montador. (mão de obra) | 0.150 | 16.45 | 2.47 |
| % | % | Custos directos complementares | 2 % | 49.80 | 1.00 |
|  |  | Custos directos |  |  | 50.80 |
