# Grelha de alumínio anodizado, com lâminas horizontais e verticais fixas, saída de ar perpendicular à grelha, modelo BEM 780 "ALDER", cor natural, para ventilação mecânica

- Propriedade do ficheiro: CYPE INGENIEROS, S.A.
- Formato: FIEBDC-3/2002
- Moeda: EUR
- Custos indirectos: 3.00 %
- IVA: 23.00 %

## I Instalações

### IV Ventilação

#### IVM Ventilação mecânica para habitações

**IVM023** Ud Grelha de alumínio anodizado, com lâminas horizontais e verticais fixas, saída de ar perpendicular à grelha, modelo BEM 780 "ALDER", cor natural, para ventilação mecânica.
Fornecimento e montagem de grelha de alumínio anodizado, com lâminas horizontais e verticais fixas, saída de ar perpendicular à grelha, modelo BEM 780 "ALDER", cor natural, para conduta de extracção, de 125 mm de diâmetro, para ventilação mecânica. Inclusive acessórios de fixação e ligação. Totalmente montada.
Inclui: Marcação. Colocação e fixação através de elementos de ancoragem.
Critério de medição de projecto: Número de unidades previstas, segundo documentação gráfica de Projecto.
Critério de medição de obra: Medir-se-á o número de unidades realmente executadas segundo especificações de Projecto.

| Código | Un | Descrição | Rendimento | Preço | Importância |
|---|---|---|---|---|---|
| mt20sva160c | Ud | Grelha de alumínio anodizado, com lâminas horizontais e verticais fixas, saída de ar perpendicular à grelha, modelo BEM 780 "ALDER", cor natural, para conduta de extracção, de 125 mm de diâmetro. (material) | 1.000 | 55.66 | 55.66 |
| mo010 | h | Oficial de 1ª montador. (mão de obra) | 0.150 | 17.41 | 2.61 |
| mo078 | h | Ajudante de montador. (mão de obra) | 0.150 | 16.45 | 2.47 |
| % | % | Custos directos complementares | 2 % | 60.74 | 1.21 |
|  |  | Custos directos |  |  | 61.95 |
