# Grelha quadrada de plástico

- Propriedade do ficheiro: CYPE INGENIEROS, S.A.
- Formato: FIEBDC-3/2002
- Moeda: EUR
- Custos indirectos: 3.00 %
- IVA: 23.00 %

## I Instalações

### IV Ventilação

#### IVM Ventilação mecânica para habitações

**IVM024** Ud Grelha quadrada de plástico, com lâminas horizontais fixas, saída de ar perpendicular à grelha, modelo T-P 1100 "SIBER", cor branca RAL 9010, para conduta de admissão ou extracção de 220x55 mm. Inclusive elementos de fixação.
Grelha quadrada de plástico, com lâminas horizontais fixas, saída de ar perpendicular à grelha, modelo T-P 1100 "SIBER", cor branca RAL 9010, para conduta de admissão ou extracção de 220x55 mm. Inclusive elementos de fixação.
Inclui: Marcação. Colocação e fixação.
Critério de medição de projecto: Número de unidades previstas, segundo documentação gráfica de Projecto.
Critério de medição de obra: Medir-se-á o número de unidades realmente executadas segundo especificações de Projecto.

| Código | Un | Descrição | Rendimento | Preço | Importância |
|---|---|---|---|---|---|
| mt20svi178b | Ud | Grelha quadrada de plástico, com lâminas horizontais fixas, saída de ar perpendicular à grelha, modelo T-P 1100 "SIBER", cor branca RAL 9010, para conduta de admissão ou extracção de 220x55 mm, com elementos de fixação. (material) | 1.000 | 2.80 | 2.80 |
| mo011 | h | Oficial de 1ª montador. (mão de obra) | 0.251 | 17.77 | 4.46 |
| mo080 | h | Ajudante de montador. (mão de obra) | 0.251 | 16.81 | 4.22 |
| % | % | Custos directos complementares | 2 % | 11.48 | 0.23 |
|  |  | Custos directos |  |  | 11.71 |
