# Chapéu cónico de chapa galvanizada, para conduta de saída de 100 mm de diâmetro exterior, para ventilação mecânica

- Propriedade do ficheiro: CYPE INGENIEROS, S.A.
- Formato: FIEBDC-3/2002
- Moeda: EUR
- Custos indirectos: 3.00 %
- IVA: 23.00 %

## I Instalações

### IV Ventilação

#### IVM Ventilação mecânica para habitações

**IVM060** Ud Chapéu cónico de chapa galvanizada, para conduta de saída de 100 mm de diâmetro exterior, para ventilação mecânica.
Fornecimento e montagem de chapéu cónico contra a chuva de chapa galvanizada, para conduta de saída de 100 mm de diâmetro exterior e rede de protecção contra a entrada de folhas e pássaros, para ventilação mecânica. Inclusive p/p de elementos de ancoragem e fixação. Totalmente montado.
Inclui: Marcação. Fixação e colocação com elementos de ancoragem.
Critério de medição de projecto: Número de unidades previstas, segundo documentação gráfica de Projecto.
Critério de medição de obra: Medir-se-á o número de unidades realmente executadas segundo especificações de Projecto.

| Código | Un | Descrição | Rendimento | Preço | Importância |
|---|---|---|---|---|---|
| mt20cvc100a | Ud | Chapéu cónico contra a chuva de chapa galvanizada, para conduta de saída de 100 mm de diâmetro exterior e rede de protecção contra a entrada de folhas e pássaros. (material) | 1.000 | 68.62 | 68.62 |
| mo019 | h | Oficial de 1ª construção. (mão de obra) | 0.140 | 16.85 | 2.36 |
| mo110 | h | Operário especializado construção. (mão de obra) | 0.070 | 16.32 | 1.14 |
| % | % | Custos directos complementares | 2 % | 72.12 | 1.44 |
|  |  | Custos directos |  |  | 73.56 |
