# Chapéu de chapa galvanizada

- Propriedade do ficheiro: CYPE INGENIEROS, S.A.
- Formato: FIEBDC-3/2002
- Moeda: EUR
- Custos indirectos: 3.00 %
- IVA: 23.00 %

## I Instalações

### IV Ventilação

#### IVM Ventilação mecânica para habitações

**IVM060** Ud Chapéu de chapa galvanizada, modelo CT 125 "SIBER", para conduta de saída de 125 mm de diâmetro exterior, cor castanho RAL 8012, acabamento liso, cor castanho RAL 8012, com corpo giratório contra a chuva, rede de protecção contra a entrada de folhas e pássaros, rufo de chumbo e pescoço de ligação à conduta com junta.
Chapéu de chapa galvanizada, modelo CT 125 "SIBER", para conduta de saída de 125 mm de diâmetro exterior, cor castanho RAL 8012, acabamento liso, cor castanho RAL 8012, com corpo giratório contra a chuva, rede de protecção contra a entrada de folhas e pássaros, rufo de chumbo e pescoço de ligação à conduta com junta.
Inclui: Marcação. Colocação.
Critério de medição de projecto: Número de unidades previstas, segundo documentação gráfica de Projecto.
Critério de medição de obra: Medir-se-á o número de unidades realmente executadas segundo especificações de Projecto.

| Código | Un | Descrição | Rendimento | Preço | Importância |
|---|---|---|---|---|---|
| mt20cvi140aa | Ud | Chapéu de chapa galvanizada, modelo CT 125 "SIBER", para conduta de saída de 125 mm de diâmetro exterior, cor castanho RAL 8012, acabamento liso, cor castanho RAL 8012, com corpo giratório contra a chuva, rede de protecção contra a entrada de folhas e pássaros, rufo de chumbo e pescoço de ligação à conduta com junta. (material) | 1.000 | 63.00 | 63.00 |
| mo020 | h | Oficial de 1ª construção. (mão de obra) | 0.140 | 17.19 | 2.41 |
| mo112 | h | Operário especializado construção. (mão de obra) | 0.070 | 16.62 | 1.16 |
| % | % | Custos directos complementares | 2 % | 66.57 | 1.33 |
|  |  | Custos directos |  |  | 67.90 |
