# Chapéu de ABS, para conduta de saída de 125 mm de diâmetro exterior, acabamento liso, cor castanho, para ventilação natural

- Propriedade do ficheiro: CYPE INGENIEROS, S.A.
- Formato: FIEBDC-3/2002
- Moeda: EUR
- Custos indirectos: 3.00 %
- IVA: 23.00 %

## I Instalações

### IV Ventilação

#### IVN Ventilação natural

**IVN040** Ud Chapéu de ABS, para conduta de saída de 125 mm de diâmetro exterior, acabamento liso, cor castanho, para ventilação natural.
Fornecimento e montagem de chapéu de ABS, para conduta de saída de 125 mm de diâmetro exterior, acabamento liso, cor castanho, com rede de protecção, rufo de chumbo de 500x500 mm e pescoço de ligação à conduta com junta, para ventilação natural. Incluindo p/p de elementos de ancoragem e fixação. Totalmente montado.
Inclui: Marcação. Fixação e colocação com elementos de ancoragem.
Critério de medição de projecto: Número de unidades previstas, segundo documentação gráfica de Projecto.
Critério de medição de obra: Medir-se-á o número de unidades realmente executadas segundo especificações de Projecto.

| Código | Un | Descrição | Rendimento | Preço | Importância |
|---|---|---|---|---|---|
| mt20cvc120b | Ud | Chapéu de ABS, para conduta de saída de 125 mm de diâmetro exterior, acabamento liso, cor castanho, com rede de protecção, rufo de chumbo de 500x500 mm e pescoço de ligação à conduta com junta. (material) | 1.000 | 67.87 | 67.87 |
| mo019 | h | Oficial de 1ª construção. (mão de obra) | 0.150 | 16.85 | 2.53 |
| mo110 | h | Operário especializado construção. (mão de obra) | 0.075 | 16.32 | 1.22 |
| % | % | Custos directos complementares | 2 % | 71.62 | 1.43 |
|  |  | Custos directos |  |  | 73.05 |
