# Chapéu cónico de chapa galvanizada, "ALDER", para conduta de saída de 160 mm de diâmetro exterior, para ventilação natural

- Propriedade do ficheiro: CYPE INGENIEROS, S.A.
- Formato: FIEBDC-3/2002
- Moeda: EUR
- Custos indirectos: 3.00 %
- IVA: 23.00 %

## I Instalações

### IV Ventilação

#### IVN Ventilação natural

**IVN040** Ud Chapéu cónico de chapa galvanizada, "ALDER", para conduta de saída de 160 mm de diâmetro exterior, para ventilação natural.
Fornecimento e montagem de chapéu cónico contra a chuva de chapa galvanizada, "ALDER", para conduta de saída de 160 mm de diâmetro exterior e rede de protecção contra a entrada de folhas e pássaros, para ventilação natural. Incluindo p/p de elementos de ancoragem e fixação. Totalmente montado.
Inclui: Marcação. Fixação e colocação com elementos de ancoragem.
Critério de medição de projecto: Número de unidades previstas, segundo documentação gráfica de Projecto.
Critério de medição de obra: Medir-se-á o número de unidades realmente executadas segundo especificações de Projecto.

| Código | Un | Descrição | Rendimento | Preço | Importância |
|---|---|---|---|---|---|
| mt20cvc100o | Ud | Chapéu cónico contra a chuva de chapa galvanizada, "ALDER", para conduta de saída de 160 mm de diâmetro exterior e rede de protecção contra a entrada de folhas e pássaros. (material) | 1.000 | 80.84 | 80.84 |
| mo019 | h | Oficial de 1ª construção. (mão de obra) | 0.155 | 16.85 | 2.61 |
| mo110 | h | Operário especializado construção. (mão de obra) | 0.078 | 16.32 | 1.27 |
| % | % | Custos directos complementares | 2 % | 84.72 | 1.69 |
|  |  | Custos directos |  |  | 86.41 |
