# Impermeabilização de coberturas

- Propriedade do ficheiro: CYPE INGENIEROS, S.A.
- Formato: FIEBDC-3/2002
- Moeda: EUR
- Custos indirectos: 3.00 %
- IVA: 23.00 %

## N Isolamentos e impermeabilizações

### NI Impermeabilizações

#### NIG Coberturas, galerias e varandas

**NIG222** m² Impermeabilização de coberturas, sobre superfície suporte cimentícia, realizada através do sistema para revestir MasterSeal Roof 2160 "BASF", de 2 a 2,5 mm de espessura total, formado por aplicação de primário transparente, MasterTop P 621 "BASF", de dois componentes à base de resina epóxi sem dissolventes, com trincha, rolo ou pistola, e posterior polvilhamento de inerte de quartzo, MasterTop F5 "BASF", membrana de impermeabilizante líquido, MasterSeal M 860 "BASF", de cor cinzento, de dois componentes à base de resina de poliureia sem dissolventes e pigmentos, aplicada e espalhada com palustra dentada.
Impermeabilização de coberturas, sobre superfície suporte cimentícia, realizada através do sistema para revestir MasterSeal Roof 2160 "BASF", de 2 a 2,5 mm de espessura total, formado por aplicação de primário transparente, MasterTop P 621 "BASF", de dois componentes à base de resina epóxi sem dissolventes, com trincha, rolo ou pistola, e posterior polvilhamento de inerte de quartzo, MasterTop F5 "BASF", membrana de impermeabilizante líquido, MasterSeal M 860 "BASF", de cor cinzento, de dois componentes à base de resina de poliureia sem dissolventes e pigmentos, aplicada e espalhada com palustra dentada.
Inclui: Aplicação de primário. Formação da membrana. Tratamento dos pontos singulares.
Critério de medição de projecto: Superfície medida em projecção horizontal, segundo documentação gráfica de Projecto, desde as faces interiores dos parapeitos ou muretes perimetrais que a limitam.
Critério de medição de obra: Medir-se-á, em projecção horizontal, a superfície realmente executada segundo especificações de Projecto, desde as faces interiores dos parapeitos ou muretes perimetrais que a limitam.

| Código | Un | Descrição | Rendimento | Preço | Importância |
|---|---|---|---|---|---|
| mt15bas120a | kg | Primário transparente, MasterTop P 621 "BASF", de dois componentes à base de resina epóxi sem dissolventes, para aplicar sobre superfície suporte cimentícia. (material) | 0.300 | 15.04 | 4.51 |
| mt15bas130c | kg | Inerte de quartzo natural, MasterTop F5 "BASF", de granulometria compreendida entre 0,4 e 1,0 mm, para utilizar como carga mineral em combinação com resinas epóxi ou poliuretano. (material) | 1.000 | 0.56 | 0.56 |
| mt15bas165a | kg | Impermeabilizante líquido, MasterSeal M 860 "BASF", de cor cinzento, de dois componentes à base de resina de poliureia sem dissolventes e pigmentos, permeável ao vapor de água, com dureza Shore A aproximada de 75, segundo EN ISO 868 e alongamento a rotura >= 700%, segundo EN ISO 8339, para aplicar com palustra dentada, para formar uma membrana impermeável em coberturas planas ou inclinadas. (material) | 1.500 | 11.94 | 17.91 |
| mo032 | h | Oficial de 1ª aplicador de produtos impermeabilizantes. (mão de obra) | 0.409 | 17.19 | 7.03 |
| mo070 | h | Ajudante de aplicador de produtos impermeabilizantes. (mão de obra) | 0.409 | 16.81 | 6.88 |
| % | % | Custos directos complementares | 2 % | 36.89 | 0.74 |
|  |  | Custos directos |  |  | 37.63 |
