# Impermeabilização de coberturas

- Propriedade do ficheiro: CYPE INGENIEROS, S.A.
- Formato: FIEBDC-3/2002
- Moeda: EUR
- Custos indirectos: 3.00 %
- IVA: 23.00 %

## N Isolamentos e impermeabilizações

### NI Impermeabilizações

#### NIG Coberturas, galerias e varandas

**NIG224** m² Impermeabilização de coberturas, realizada através do sistema aparente MasterSeal 640 "BASF Construction Chemical", com DITE - 05/0197, composta por: membrana elástica impermeabilizante à base de poliuretano, MasterSeal M 640 "BASF Construction Chemical", aplicada através de broxa, rolo ou pistola; e camada de acabamento com revestimento elástico à base de poliuretano alifático, MasterSeal TC 640 "BASF Construction Chemical", aplicada através de broxa, rolo ou pistola; prévia aplicação de primário com MasterSeal P 640 "BASF Construction Chemical", aplicado com broxa, rolo ou pistola, sobre superfície suporte cimentícia (não incluída neste preço).
Formação de impermeabilização de coberturas, realizada através do sistema aparente MasterSeal 640 "BASF Construction Chemical", com DITE - 05/0197, composta por: membrana elástica impermeabilizante à base de poliuretano, MasterSeal M 640 "BASF Construction Chemical", cor branca, aplicada através de broxa, rolo ou pistola; e camada de acabamento com revestimento elástico à base de poliuretano alifático, MasterSeal TC 640 "BASF Construction Chemical", cor vermelho, resistente aos raios UV, aplicada através de broxa, rolo ou pistola. Incluindo p/p de limpeza e preparação da superfície suporte cimentícia, aplicação de primário à base de poliuretano, MasterSeal P 640 "BASF Construction Chemical", com broxa, rolo ou pistola; e resolução de pontos singulares.
Inclui: Limpeza e preparação da superfície suporte. Aplicação de primário. Formação da membrana. Tratamento dos pontos singulares. Aplicação da camada de acabamento.
Critério de medição de projecto: Superfície medida em projecção horizontal, segundo documentação gráfica de Projecto, desde as faces interiores dos parapeitos ou muretes perimetrais que a limitam.
Critério de medição de obra: Medir-se-á, em projecção horizontal, a superfície realmente executada segundo especificações de Projecto, desde as faces interiores dos parapeitos ou muretes perimetrais que a limitam.

| Código | Un | Descrição | Rendimento | Preço | Importância |
|---|---|---|---|---|---|
| mt15bas300a | kg | Primário à base de poliuretano, MasterSeal P 640 "BASF Construction Chemical". (material) | 0.250 | 14.53 | 3.63 |
| mt15bas310b | kg | Membrana elástica impermeabilizante à base de poliuretano, MasterSeal M 640 "BASF Construction Chemical", cor branca. (material) | 1.500 | 7.53 | 11.30 |
| mt15bas320c | kg | Revestimento elástico à base de poliuretano alifático, MasterSeal TC 640 "BASF Construction Chemical", cor vermelho, resistente aos raios UV. (material) | 0.100 | 19.43 | 1.94 |
| mo031 | h | Oficial de 1ª aplicador de produtos impermeabilizantes. (mão de obra) | 0.212 | 16.85 | 3.57 |
| mo068 | h | Ajudante de aplicador de produtos impermeabilizantes. (mão de obra) | 0.212 | 16.45 | 3.49 |
| % | % | Custos directos complementares | 2 % | 23.93 | 0.48 |
|  |  | Custos directos |  |  | 24.41 |
