# Cobertura plana não acessível

- Propriedade do ficheiro: CYPE INGENIEROS, S.A.
- Formato: FIEBDC-3/2002
- Moeda: EUR
- Custos indirectos: 3.00 %
- IVA: 23.00 %

## Q Coberturas

### QA Planas

#### QAD Não acessíveis, não ventiladas

**QAD050** m² Cobertura plana não acessível, não ventilada, ajardinada extensiva, pendente do 1% ao 5%, composta por: formação de pendentes (não incluída neste preço); camada separadora sob impermeabilização (não incluída neste preço); membrana impermeabilizante (não incluída neste preço); membrana anti-raízes Urbanscape "KNAUF INSULATION", de polietileno de baixa densidade, de cor preto; tela drenante e retentora de água, Urbanscape C "KNAUF INSULATION", com depósito de água, formada por membrana de poliestireno reciclado reforçado e perfurações na parte superior; substrato Urbanscape Green Roll (HTC GR) de lã mineral, de 40 mm de espessura e tapete de relva Urbanscape Sedum-mix.
Cobertura plana não acessível, não ventilada, ajardinada extensiva, pendente do 1% ao 5%, composta por: formação de pendentes (não incluída neste preço); camada separadora sob impermeabilização (não incluída neste preço); membrana impermeabilizante (não incluída neste preço); membrana anti-raízes Urbanscape "KNAUF INSULATION", de polietileno de baixa densidade, de cor preto, para evitar a penetração de raízes na membrana impermeável; tela drenante e retentora de água, Urbanscape C "KNAUF INSULATION", com depósito de água, formada por membrana de poliestireno reciclado reforçado e perfurações na parte superior; substrato Urbanscape Green Roll (HTC GR) de lã mineral, de 40 mm de espessura, à base de fibras largas cosidas para formar um filtro compacto e indeformável, com retenção de água de 29 l/m² e tapete de relva Urbanscape Sedum-mix, biodegradável, com 12 espécies distintas de sedum. Incluindo p/p de gravilha nos bordos.
Inclui: Colocação da membrana anti-raízes. Colocação da camada drenante e retentora de água. Colocação do substrato e do tapete de relva e enchimento do espaço entre o bordo da cobertura e o tapete de relva com gravilha.
Critério de medição de projecto: Superfície medida em projecção horizontal, segundo documentação gráfica de Projecto, desde as faces interiores dos parapeitos ou muretes perimetrais que a limitam.
Critério de medição de obra: Medir-se-á, em projecção horizontal, a superfície realmente executada segundo especificações de Projecto, desde as faces interiores dos parapeitos ou muretes perimetrais que a limitam.

| Código | Un | Descrição | Rendimento | Preço | Importância |
|---|---|---|---|---|---|
| mt14lbk010 | m² | Membrana anti-raízes Urbanscape "KNAUF INSULATION", de polietileno de baixa densidade, de cor preto, para coberturas ajardinadas extensivas. (material) | 1.100 | 3.35 | 3.69 |
| mt14lbk020a | m² | Tela drenante e retentora de água, Urbanscape C "KNAUF INSULATION", com depósito de água, formada por membrana de poliestireno reciclado reforçado e perfurações na parte superior, para coberturas ajardinadas extensivas. (material) | 1.100 | 14.81 | 16.29 |
| mt14lbk030 | m² | Substrato Urbanscape Green Roll (HTC GR) de lã mineral, de 40 mm de espessura, para coberturas ajardinadas extensivas. (material) | 1.100 | 10.00 | 11.00 |
| mt14lbk040 | m² | Tapete de relva Urbanscape Sedum-mix, para coberturas ajardinadas extensivas. (material) | 1.100 | 34.66 | 38.13 |
| mo039 | h | Oficial de 1ª jardineiro. (mão de obra) | 0.258 | 16.85 | 4.35 |
| mo113 | h | Operário jardineiro. (mão de obra) | 0.258 | 15.82 | 4.08 |
| % | % | Custos directos complementares | 2 % | 77.54 | 1.55 |
|  |  | Custos directos |  |  | 79.09 |
