# Cumeeira articulada de ventilação formada por peça superior e peça inferior

- Propriedade do ficheiro: CYPE INGENIEROS, S.A.
- Formato: FIEBDC-3/2002
- Moeda: EUR
- Custos indirectos: 3.00 %
- IVA: 23.00 %

## Q Coberturas

### QU Componentes de coberturas inclinadas

#### QUC De fibrocimento sem amianto

**QUC012** Ud Cumeeira articulada de ventilação formada por peça superior e peça inferior, de 320 mm de largura de aba e 1135 mm de comprimento, cor ardósia, para cobertura de fibrocimento sem amianto, para cobertura inclinada, com uma pendente maior que 10%.
Cumeeira articulada de ventilação formada por peça superior e peça inferior, de 320 mm de largura de aba e 1135 mm de comprimento, cor ardósia, para cobertura de fibrocimento sem amianto, colocada sobre as placas, com uma sobreposição mínima de 10 cm, para cobertura inclinada, com uma pendente maior que 10%. Inclusive acessórios de fixação às placas.
Inclui: Marcação e colocação das peças especiais sobre as placas de cobertura. Fixação das peças às placas.
Critério de medição de projecto: Número de unidades previstas, segundo documentação gráfica de Projecto.
Critério de medição de obra: Medir-se-á o número de unidades realmente executadas segundo especificações de Projecto.

| Código | Un | Descrição | Rendimento | Preço | Importância |
|---|---|---|---|---|---|
| mt13eur060V | Ud | Cumeeira articulada de ventilação formada por peça superior e peça inferior, de 320 mm de largura de aba e 1135 mm de comprimento, cor ardósia, para cobertura de fibrocimento sem amianto, com acessórios de fixação. Segundo EN 494. (material) | 1.000 | 34.45 | 34.45 |
| mo051 | h | Oficial de 1ª montador de painéis metálicos. (mão de obra) | 0.182 | 17.77 | 3.23 |
| mo098 | h | Ajudante de montador de painéis metálicos. (mão de obra) | 0.061 | 16.81 | 1.03 |
| % | % | Custos directos complementares | 2 % | 38.71 | 0.77 |
|  |  | Custos directos |  |  | 39.48 |
