# Revestimentos

- Propriedade do ficheiro: CYPE INGENIEROS, S.A.
- Formato: FIEBDC-3/2002
- Moeda: EUR
- Custos indirectos: 3.00 %
- IVA: 23.00 %

## R Revestimentos

### RS Pavimentos

#### RSG Cerâmicos

**RSG090** m² Pavimento com revestimento de ladrilhos de barro cozido de elaboração manual, hexagonais, de 27x27 cm, assentamento e enchimento de juntas com argamassa de cimento M-10 sem tratamento superficial.
Fornecimento e execução de pavimento através do método de colocação em camada grossa, de ladrilhos de barro cozido de elaboração manual, hexagonais, de 27x27 cm, assentamento com martelo de borracha sobre uma camada semi-seca de argamassa de cimento M-10 de 3 cm de espessura, humedecida e polvilhada superficialmente com cimento; e enchimento de juntas com argamassa de cimento M-10, colocado todo o conjunto sobre uma camada de separação ou dessolidarização de areia ou gravilha (não incluída neste preço). Incluindo p/p de marcações, cortes, cruzetas de PVC, formação de juntas perimetrais contínuas, de largura não inferior de 5 mm, nos limites com paredes, pilares isolados e elevações de nível e, se for o caso, juntas de separação e juntas estruturais existentes no suporte, eliminação de material restante do enchimento de juntas, limpeza do pavimento, nenhum e limpeza final.
Inclui: Marcação dos níveis de acabamento. Marcação da disposição dos ladrilhos. Espalhamento da camada de argamassa. Polvilhamento com cimento da superfície da camada de argamassa. Colocação das cruzetas. Colocação dos ladrilhos com a ponta da colher de pedreiro. Formação de juntas de separação, perimetrais e estruturais. Enchimento das juntas. Eliminação e limpeza do material sobrante. Limpeza final do pavimento.
Critério de medição de projecto: Superfície útil, medida segundo documentação gráfica de Projecto. Não foi incrementada a medição por perdas, uma vez que na composição se considerou 5% a mais.
Critério de medição de obra: Medir-se-á a superfície realmente executada segundo especificações de Projecto.

| Código | Un | Descrição | Rendimento | Preço | Importância |
|---|---|---|---|---|---|
| mt18bdo020cs | m² | Ladrilho de barro cozido de elaboração manual, hexagonal, de 27x27 cm. (material) | 1.050 | 51.17 | 53.73 |
| mt09mor010e | m³ | Argamassa de cimento CEM II/B-L 32,5 N tipo M-10, confeccionada em obra com 320 kg/m³ de cimento e uma proporção em volume 1/4. (material) | 0.030 | 133.30 | 4.00 |
| mt18acc050b | Ud | Cruzetas de PVC para separação entre 3 e 15 mm. (material) | 5.000 | 0.03 | 0.15 |
| mt09mor010e | m³ | Argamassa de cimento CEM II/B-L 32,5 N tipo M-10, confeccionada em obra com 320 kg/m³ de cimento e uma proporção em volume 1/4. | 0.004 | 133.30 | 0.53 |
| op00sie030 |  | Serra de disco de diamante, para mesa de trabalho, de corte húmido. | 1.000 | 0.00 | 0.00 |
| op00amo010 |  | Rebarbadora. | 1.000 | 0.00 | 0.00 |
| mo023 | h | Oficial de 1ª ladrilhador. (mão de obra) | 0.759 | 16.85 | 12.79 |
| mo061 | h | Ajudante de ladrilhador. (mão de obra) | 0.380 | 16.45 | 6.25 |
| % | % | Custos directos complementares | 2 % | 77.45 | 1.55 |
|  |  | Custos directos |  |  | 79.00 |

| Código | Un | Descrição | Preço |
|---|---|---|---|
| mo031 | h | Oficial de 1ª aplicador de argamassa autonivelante. (mão de obra) | 16.85 |
| mo069 | h | Ajudante de aplicador de argamassa autonivelante. (mão de obra) | 16.45 |
