# Pavimento de placas de cortiça de 600x600x6 mm, classe de utilização 31 (segundo EN ISO 10874), envernizados em fábrica, colocadas com cola

- Propriedade do ficheiro: CYPE INGENIEROS, S.A.
- Formato: FIEBDC-3/2002
- Moeda: EUR
- Custos indirectos: 3.00 %
- IVA: 23.00 %

## R Revestimentos

### RS Pavimentos

#### RSO De cortiça

**RSO010** m² Pavimento de placas de cortiça de 600x600x6 mm, classe de utilização 31 (segundo EN ISO 10874), envernizados em fábrica, colocadas com cola.
Pavimento de placas de cortiça de 600x600x6 mm, classe de utilização 31 (segundo EN ISO 10874), envernizados em fábrica, colocadas com cola à base de poliuretano sobre camada de pasta niveladora não incluída neste preço. Incluindo adesivo de contacto e formação de juntas do pavimento.
Inclui: Marcação dos eixos geométricos ortogonais da divisão. Colocação, sobre os eixos marcados, de duas filas de ladrilhos, começando pelo centro da divisão. Espalhamento da cola. Colocação dos ladrilhos. Corte e colocação dos ladrilhos perimetrais. Lixar a superfície do revestimento para eliminar saliências. Limpeza da superfície do revestimento.
Critério de medição de projecto: Superfície útil, medida segundo documentação gráfica de Projecto. Não foi incrementada a medição por perdas, uma vez que na composição se considerou 5% a mais.
Critério de medição de obra: Medir-se-á a superfície realmente executada segundo especificações de Projecto.

| Código | Un | Descrição | Rendimento | Preço | Importância |
|---|---|---|---|---|---|
| mt18mva040 | kg | Adesivo de reacção de poliuretano, para colagem de madeira. (material) | 1.100 | 3.33 | 3.66 |
| mt18mlc010d | m² | Ladrilho de cortiça, envernizado em fábrica, 600x600x6 mm. (material) | 1.050 | 19.00 | 19.95 |
| mo025 | h | Oficial de 1ª instalador de pavimentos de madeira. (mão de obra) | 0.150 | 18.85 | 2.83 |
| mo063 | h | Ajudante de instalador de pavimentos de madeira. (mão de obra) | 0.100 | 18.40 | 1.84 |
| % | % | Custos directos complementares | 2 % | 28.28 | 0.57 |
|  |  | Custos directos |  |  | 28.85 |
