# Abrilhantamento mecânico de pavimento interior em mármore

- Propriedade do ficheiro: CYPE INGENIEROS, S.A.
- Formato: FIEBDC-3/2002
- Moeda: EUR
- Custos indirectos: 3.00 %
- IVA: 23.00 %

## R Revestimentos

### RS Pavimentos

#### RSP De pedra natural

**RSP030** m² Abrilhantamento mecânico de pavimento interior em mármore.
Abrilhantamento mecânico em obra de pavimento interior em mármore, con mós de 400 ou superior, com prévia aplicação de líquido cristalizador.
Inclui: Abrilhantamento. Revisão dos rincões de difícil acesso.
Critério de medição de projecto: Superfície medida segundo documentação gráfica de Projecto.
Critério de medição de obra: Medir-se-á a superfície realmente executada segundo especificações de Projecto.

| Código | Un | Descrição | Rendimento | Preço | Importância |
|---|---|---|---|---|---|
| mt18tsm110a | l | Líquido cristalizador, de cor branca, com pH de 2,5, para tratamento superficial de cristalização e abrilhantamento, em pavimentos de pedra natural ou de marmorite. (material) | 0.125 | 20.37 | 2.55 |
| mq08war155 | h | Polidora para polir ou abrilhantar pavimentos de pedra natural ou de marmorite, composta por prato de lã de aço ou esponja sintética. (equipamento) | 0.150 | 2.15 | 0.32 |
| op00lij010 |  | Lixadora-polidora. | 1.000 | 0.00 | 0.00 |
| mo037 | h | Oficial de 1ª polidor de pavimentos. (mão de obra) | 0.150 | 18.85 | 2.83 |
| % | % | Custos directos complementares | 2 % | 5.70 | 0.11 |
|  |  | Custos directos |  |  | 5.81 |
