# Tecto falso amovível de placas metálicas. Sistema Fonotech Fonosteel "BUTECH"

- Propriedade do ficheiro: CYPE INGENIEROS, S.A.
- Formato: FIEBDC-3/2002
- Moeda: EUR
- Custos indirectos: 3.00 %
- IVA: 23.00 %

## R Revestimentos

### RT Tectos falsos em interiores

#### RTL Amovíveis, metálicos

**RTL020** m² Tecto falso amovível de placas metálicas. Sistema Fonotech Fonosteel "BUTECH".
Tecto falso amovível suspenso, situado a uma altura menor de 4 m. Sistema Fonotech Fonosteel "BUTECH", constituído por: ESTRUTURA: perfis à vista de aço galvanizado pré-lacado, cor cinzento aço, com sola de 15 mm de largura, compreendendo perfis primários e secundários, suspensos da laje ou elemento de suporte com varões e suspensões; PLACAS METÁLICAS: placas autoportantes, de superfície lisa, modelo Steel Lis, de aço galvanizado lacado, cor cinzento aço, "BUTECH" "PORCELANOSA GRUPO", de 600x600 mm e 0,53 mm de espessura. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pmb010aa | m² | Tecto falso amovível formado por placas autoportantes, de superfície lisa, modelo Steel Lis, de aço galvanizado lacado, cor cinzento aço, "BUTECH" "PORCELANOSA GRUPO", de 600x600 mm e 0,53 mm de espessura e Euroclasse A-s2, d0 de reacção ao fogo, segundo NP EN 13501-1; incluindo sistema de perfis à vista de aço galvanizado pré-lacado, cor cinzento aço, com sola de 15 mm de largura, com perfis primários e secundários, perfis angulares, varões de fixação e suspensões. (material) | 1.020 | 29.76 | 30.36 |
| op00ato010 |  | Aparafusadora. | 1.000 | 0.00 | 0.00 |
| mo015 | h | Oficial de 1ª montador de tectos falsos. (mão de obra) | 0.180 | 22.91 | 4.12 |
| mo082 | h | Ajudante de montador de tectos falsos. (mão de obra) | 0.180 | 21.75 | 3.92 |
| % | % | Custos directos complementares | 2 % | 38.40 | 0.77 |
|  |  | Custos directos |  |  | 39.17 |
