# Tecto falso contínuo, situado a uma altura menor de 4 m, de painel ligeiro de lã de madeira, Heraklith Combi EPS "KNAUF INSULATION", de 600x1200 mm e 50 mm de espessura

- Propriedade do ficheiro: CYPE INGENIEROS, S.A.
- Formato: FIEBDC-3/2002
- Moeda: EUR
- Custos indirectos: 3.00 %
- IVA: 23.00 %

## R Revestimentos

### RT Tectos falsos

#### RTM De aparas de madeira

**RTM010** m² Tecto falso contínuo, situado a uma altura menor de 4 m, de painel ligeiro de lã de madeira, Heraklith Combi EPS "KNAUF INSULATION", de 600x1200 mm e 50 mm de espessura.
Fornecimento e montagem de tecto falso contínuo, situado a uma altura menor de 4 m, constituído por painel ligeiro de lã de madeira, Heraklith Combi EPS "KNAUF INSULATION", de 600x1200 mm e 50 mm de espessura, resistência térmica 1,2 m²°C/W, condutibilidade térmica 0,09 W/(m°C), fixado directamente à laje de betão. Incluindo p/p de acessórios de fixação. Totalmente terminado.
Inclui: Marcação nas paredes do nível do tecto falso. Colocação dos painéis.
Critério de medição de projecto: Superfície medida entre paramentos, segundo documentação gráfica de Projecto, sem descontar aberturas para instalações.
Critério de medição de obra: Medir-se-á a superfície realmente executada segundo especificações de Projecto, sem descontar aberturas para instalações.

| Código | Un | Descrição | Rendimento | Preço | Importância |
|---|---|---|---|---|---|
| mt16vki010O | m² | Painel ligeiro de lã de madeira, Heraklith Combi EPS "KNAUF INSULATION", de 600x1200 mm e 50 mm de espessura, formado por aparas de madeira de 1 mm de diâmetro combinées com EPS, resistência térmica 1,2 m²°C/W, condutibilidade térmica 0,09 W/(m°C), densidade 136 kg/m³, factor de resistência à difusão do vapor de água 0,4 e Euroclasse B-s1,d0 de reacção ao fogo, segundo EN 13168, para isolamento térmico e acústico e protecção contra incêndios, em edificação. (material) | 1.000 | 15.68 | 15.68 |
| mt16vki030 | Ud | Fixação maciça MSP "KNAUF INSULATION" para a ancoragem de painéis Heraklith a suporte de betão, inclusive tampa. (material) | 8.330 | 0.38 | 3.17 |
| mo014 | h | Oficial de 1ª montador de tectos falsos. (mão de obra) | 0.227 | 17.41 | 3.95 |
| mo080 | h | Ajudante de montador de tectos falsos. (mão de obra) | 0.227 | 16.45 | 3.73 |
| % | % | Custos directos complementares | 2 % | 26.53 | 0.53 |
|  |  | Custos directos |  |  | 27.06 |
