# Espelho incolor de 5 mm de espessura, fixado com massa ao paramento

- Propriedade do ficheiro: CYPE INGENIEROS, S.A.
- Formato: FIEBDC-3/2002
- Moeda: EUR
- Custos indirectos: 3.00 %
- IVA: 23.00 %

## R Revestimentos

### RV Vidros

#### RVE Planos: espelhos

**RVE010** m² Espelho incolor de 5 mm de espessura, fixado com massa ao paramento.
Fornecimento e colocação de espelho incolor de 5 mm de espessura, com tinta de protecção, cor prata, pela sua face posterior, fixado com massa ao paramento. Incluindo tratamento perimetral dos bordos, e massa.
Inclui: Limpeza e preparação do suporte. Aplicação da massa. Colocação do espelho. Limpeza final.
Critério de medição de projecto: Superfície medida segundo documentação gráfica de Projecto.
Critério de medição de obra: Medir-se-á a superfície realmente executada segundo especificações de Projecto.

| Código | Un | Descrição | Rendimento | Preço | Importância |
|---|---|---|---|---|---|
| mt21vsj020b | m² | Espelho incolor prateado, 5 mm. (material) | 1.005 | 33.95 | 34.12 |
| mt21vva030 | m | Tratamento dos bordos do espelho. (material) | 4.000 | 2.30 | 9.20 |
| mt21vva012 | l | Vedante de aplicação com pistola, de base neutra monocomponente. (material) | 0.105 | 14.65 | 1.54 |
| mo055 | h | Oficial de 1ª vidraceiro. (mão de obra) | 0.502 | 18.57 | 9.32 |
| % | % | Custos directos complementares | 2 % | 54.18 | 1.08 |
|  |  | Custos directos |  |  | 55.26 |
