# Lavatório sobre coluna série básica, cor branco, de 650x510 mm, equipado com torneira mono-comando, série básica, acabamento cromado, com arejador e escoamento, acabamento branco

- Propriedade do ficheiro: CYPE INGENIEROS, S.A.
- Formato: FIEBDC-3/2002
- Moeda: EUR
- Custos indirectos: 3.00 %
- IVA: 23.00 %

## S Equipamentos fixos e sinalização

### SM Casas de banho

#### SMS Aparelhos sanitários

**SMS005** Ud Lavatório sobre coluna série básica, cor branco, de 650x510 mm, equipado com torneira mono-comando, série básica, acabamento cromado, com arejador e escoamento, acabamento branco.
Fornecimento e instalação de lavatório de porcelana sanitária sobre coluna série básica, cor branco, de 650x510 mm, equipado com torneira mono-comando, série básica, acabamento cromado, com arejador e escoamento, acabamento branco. Inclusive válvulas de regulação, ligações de alimentação flexíveis, ligação às redes de água fria e quente e a rede de drenagem existente, fixação do aparelho e vedação com silicone. Totalmente instalado, ligado, testado e em funcionamento.
Inclui: Implantação e traçado no paramento suporte da situação do aparelho. Colocação dos elementos de fixação fornecidos pelo fabricante. Nivelação, aprume e colocação do aparelho. Ligação à rede de drenagem. Montagem da torneira. Ligação às redes de água fria e quente. Montagem de acessórios e complementos. Vedação de juntas.
Critério de medição de projecto: Número de unidades previstas, segundo documentação gráfica de Projecto.
Critério de medição de obra: Medir-se-á o número de unidades realmente colocadas segundo especificações de Projecto.

| Código | Un | Descrição | Rendimento | Preço | Importância |
|---|---|---|---|---|---|
| mt30lps010aa | Ud | Lavatório de porcelana sanitária, com pedestal, série básica, cor branco, de 650x510 mm, com jogo de fixação. (material) | 1.000 | 52.96 | 52.96 |
| mt31gmg010a | Ud | Torneira mono-comando com cartucho cerâmico para lavatório, série básica, acabamento cromado, composta de arejador, escoamento automático e ligações de alimentação flexíveis, segundo EN 200. (material) | 1.000 | 47.70 | 47.70 |
| mt36www005a | Ud | Acoplamento à parede incorporado com plafon, de PVC, série B, acabamento branco, para escoamento de águas residuais (a baixa e alta temperatura) no interior dos edifícios, ligação mista de 1 1/4"x40 mm de diâmetro, segundo NP EN 1329-1. (material) | 1.000 | 3.89 | 3.89 |
| mt30lla010 | Ud | Válvula de seccionamento de 1/2", para lavatório ou bidé, acabamento cromado. (material) | 2.000 | 12.70 | 25.40 |
| mt30www010 | Ud | Material auxiliar para instalação de aparelho sanitário. (material) | 1.000 | 1.05 | 1.05 |
| op00tal010 |  | Berbequim. | 1.000 | 0.00 | 0.00 |
| op00ato010 |  | Aparafusadora. | 1.000 | 0.00 | 0.00 |
| mo007 | h | Oficial de 1ª canalizador. (mão de obra) | 1.104 | 17.41 | 19.22 |
| % | % | Custos directos complementares | 2 % | 150.22 | 3.00 |
|  |  | Custos directos |  |  | 153.22 |
