# Lancil de pedra natural, 40x20x12 cm, para jardim, sobre base de betão simples

- Propriedade do ficheiro: CYPE INGENIEROS, S.A.
- Formato: FIEBDC-3/2002
- Moeda: EUR
- Custos indirectos: 3.00 %
- IVA: 23.00 %

## U Infra-estruturas no logradouro

### UX Pavimentos

#### UXB Lancis

**UXB010** m Lancil de pedra natural, 40x20x12 cm, para jardim, sobre base de betão simples.
Fornecimento e colocação de peças de lancil de pedra natural, 40x20x12 cm, para jardim, com face superior arredondada ou facetada. Tudo realizado sobre pavimento composto por base de betão simples C20/25 (X0(P); D25; S2; Cl 1,0), de 10 cm de espessura, executada segundo pendentes do projecto e colocada sobre solo de fundação, não incluído neste preço. Inclusive p/p de escavação, enchimento de juntas com argamassa de cimento M-5 e limpeza.
Inclui: Marcação de alinhamentos e níveis. Betonagem e espalhamento do betão. Colocação das peças. Enchimento de juntas com argamassa. Assentamento e nivelamento.
Critério de medição de projecto: Comprimento medido segundo documentação gráfica de Projecto.
Critério de medição de obra: Medir-se-á o comprimento realmente executado segundo especificações de Projecto.

| Código | Un | Descrição | Rendimento | Preço | Importância |
|---|---|---|---|---|---|
| mt10hmf020p | m³ | Betão simples C20/25 (X0(P); D25; S2; Cl 1,0), fabricado em central, segundo NP EN 206-1. (material) | 0.042 | 93.72 | 3.94 |
| mt09mor010c | m³ | Argamassa de cimento CEM II/B-L 32,5 N tipo M-5, confeccionada em obra com 230 kg/m³ de cimento e uma proporção em volume 1/6. (material) | 0.004 | 115.30 | 0.46 |
| mt18jbp010a | Ud | Lancil de pedra natural, 40x20x12 cm, para jardim, com face superior arredondada ou facetada, segundo NP EN 1343. (material) | 2.625 | 6.80 | 17.85 |
| mt09mor010c | m³ | Argamassa de cimento CEM II/B-L 32,5 N tipo M-5, confeccionada em obra com 230 kg/m³ de cimento e uma proporção em volume 1/6. | 0.001 | 115.30 | 0.12 |
| op00amo010 |  | Rebarbadora. | 1.000 | 0.00 | 0.00 |
| mo040 | h | Oficial de 1ª construção de obra civil. (mão de obra) | 0.201 | 16.85 | 3.39 |
| mo085 | h | Ajudante de construção de obra civil. (mão de obra) | 0.201 | 16.45 | 3.31 |
| % | % | Custos directos complementares | 2 % | 29.07 | 0.58 |
|  |  | Custos directos |  |  | 29.65 |
