# Desmontagem de tubos de chumbo de entre 1" e 2" de diâmetro

- Propriedade do ficheiro: CYPE INGENIEROS, S.A.
- Formato: FIEBDC-3/2002
- Moeda: EUR
- Custos indirectos: 3.00 %
- IVA: 23.00 %

**DIF010** m Desmontagem de tubos de chumbo de entre 1" e 2" de diâmetro, em instalação superficial de distribuição de água, com meios manuais, sem deteriorar os elementos construtivos aos quais estão fixados, e carga manual para camião ou contentor.
Desmontagem de tubos de chumbo de entre 1" e 2" de diâmetro, em instalação superficial de distribuição de água, com meios manuais, sem deteriorar os elementos construtivos aos quais estão fixados, e carga manual para camião ou contentor.
Inclui: Desmontagem do elemento. Obturação das tubagens ligadas ao elemento. Remoção e armazenamento do material desmontado. Limpeza dos restos da obra. Carga manual do material desmontado e restos da obra para camião ou contentor.
Critério de medição de projecto: Comprimento medido segundo documentação gráfica de Projecto.
Critério de medição de obra: Será medido o comprimento realmente desmontado segundo especificações de Projecto.

| Código | Un | Descrição | Rendimento | Preço | Importância |
|---|---|---|---|---|---|
| mo008 | h | Oficial de 1ª canalizador. (mão de obra) | 0.090 | 19.38 | 1.74 |
| mo107 | h | Ajudante de canalizador. (mão de obra) | 0.090 | 18.37 | 1.65 |
| % | % | Custos directos complementares | 2 % | 3.39 | 0.07 |
|  |  | Custos directos |  |  | 3.46 |
