# Demolição de beiral de cobertura inclinada, localizado a uma altura maior que 40 m, com meios manuais, e carga manual de entulho para camião ou contentor

- Propriedade do ficheiro: CYPE INGENIEROS, S.A.
- Formato: FIEBDC-3/2002
- Moeda: EUR
- Custos indirectos: 3.00 %
- IVA: 23.00 %

**DQR020** m Demolição de beiral de cobertura inclinada, localizado a uma altura maior que 40 m, com meios manuais, e carga manual de entulho para camião ou contentor.
Demolição de beiral de cobertura inclinada, localizada a uma altura maior que 40 m, com meios manuais, sem afectar a estabilidade dos elementos construtivos contíguos. Incluindo p/p de desarme dos elementos e corte das zonas deterioradas, limpeza, armazenamento, remoção e carga manual de entulho para camião ou contentor.
Inclui: Demolição dos elementos. Fragmentação do entulho em peças manejáveis. Remoção e acumulação de entulho. Carga de entulho para camião ou contentor.
Critério de medição de projecto: Comprimento medido segundo documentação gráfica de Projecto.
Critério de medição de obra: Será medido o comprimento realmente demolido segundo especificações de Projecto.

| Código | Un | Descrição | Rendimento | Preço | Importância |
|---|---|---|---|---|---|
| mo020 | h | Oficial de 1ª construção. (mão de obra) | 0.243 | 16.85 | 4.09 |
| mo113 | h | Operário não qualificado construção. (mão de obra) | 0.243 | 15.82 | 3.84 |
| % | % | Custos directos complementares | 2 % | 7.93 | 0.16 |
|  |  | Custos directos |  |  | 8.09 |
