# Parede simples sistema Placo Natura Activ'Air "PLACO" (25 + 70 + 25)/900 (70) LM -

- Propriedade do ficheiro: CYPE INGENIEROS, S.A.
- Formato: FIEBDC-3/2002
- Moeda: EUR
- Custos indirectos: 3.00 %
- IVA: 23.00 %

**FBY070** m² Parede simples sistema Placo Natura Activ'Air "PLACO" (25 + 70 + 25)/900 (70) LM -, realizado com uma placa de gesso laminado A / EN 520 - 900 / 2500 / 25 / bordo afinado, Megaplac 25 "PLACO" numa face e outra placa A / EN 520 - 900 / 2500 / 25 / bordo afinado, com tecnologia Activ'Air, Megaplac 25 Activ'Air "PLACO" na outra face, aparafusadas directamente a uma estrutura simples autoportante de perfis metálicos de aço galvanizado formada por canais RHS 70 "PLACO" e montantes MHS 70 "PLACO", com uma separação entre montantes de 900 mm e uma disposição normal "N", banda autocolante, Banda 45 "PLACO", nos canais e montantes de arranque; isolamento acústico através de painel flexível de lã mineral, Ruller "PLACO", de 45 mm de espessura, colocado na alma; 120 mm de espessura total.
Fornecimento e montagem de parede simples sistema Placo Natura Activ'Air "PLACO", autoportante, de 120 mm de espessura total, sobre banda autocolante, Banda 45 "PLACO", colocada debaixo dos canais e montantes de arranque, formada por uma estrutura simples autoportante de perfis metálicos de aço galvanizado formada por canais RHS 70 "PLACO" e montantes MHS 70 "PLACO", com uma separação entre montantes de 900 mm e uma disposição normal "N", de cada lado da qual se aparafusa uma placa de gesso laminado A / EN 520 - 900 / 2500 / 25 / bordo afinado, Megaplac 25 "PLACO" numa face e outra placa A / EN 520 - 900 / 2500 / 25 / bordo afinado, com tecnologia Activ'Air, Megaplac 25 Activ'Air "PLACO" na outra face; isolamento acústico através de painel flexível de lã mineral, Ruller "PLACO", segundo EN 13162, não revestido, de 45 mm de espessura, resistência térmica 1,25 m²°C/W, condutibilidade térmica 0,036 W/(m°C), colocado na alma. Incluindo p/p de implantação dos perfis, vãos e aberturas; colocação em todo o seu perímetro de fitas ou bandas estanques, na superfície de apoio ou contacto dos perfis com os paramentos; ancoragens de calhas e montantes metálicos; corte e fixação das placas através de parafusos; tratamento de vãos e aberturas; execução de cantos; tratamento de juntas através de pasta e fita de juntas; colocação das caixas de mecanismos eléctricos e de passagem de instalações, com a prévia marcação da sua localização nas placas e perfuração das mesmas, e limpeza final. Totalmente finalizado e pronto para aplicar primário, pintar ou revestir.
Inclui: Marcação e traçado na laje inferior e na superior das paredes a realizar. Colocação de banda de estanquidade e canais inferiores, sobre pavimento finalizado ou base de assentamento. Colocação de banda de estanquidade e canais superiores, sob lajes. Colocação e fixação dos montantes sobre os elementos horizontais. Colocação das placas para o fecho de uma das faces da parede, através de fixações mecânicas. Colocação dos painéis de lã mineral entre os montantes. Fecho da segunda face com placas, através de fixações mecânicas. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque, Banda 45 "PLACO", de espuma de células fechadas com uma face auto-adesiva, para a estanquidade e isolamento da base das divisórias. (material) | 0.450 | 0.40 | 0.18 |
| mt12plp220a | m | Canal de perfil metálico de aço galvanizado, RHS 70 "PLACO", fabricado através de laminação a frio, 72x60 mm de secção e 1,2 mm de espessura, segundo EN 14195. (material) | 0.900 | 5.44 | 4.90 |
| mt12plp210a | m | Montante de perfil metálico de aço galvanizado, MHS 70 "PLACO", fabricado através de laminação a frio, 68x55 mm de secção e 1,2 mm de espessura, segundo EN 14195. (material) | 1.400 | 5.86 | 8.20 |
| mt16lvl010c | m² | Painel flexível de lã mineral, Ruller "PLACO", segundo EN 13162, não revestido, de 450 mm de largura e 45 mm de espessura, resistência térmica 1,15 m²°C/W, condutibilidade térmica 0,038 W/(m°C). (material) | 1.050 | 4.45 | 4.67 |
| mt12plk017a | m² | Placa de gesso laminado A / EN 520 - 900 / 2500 / 25 / bordo afinado, Megaplac 25 "PLACO", formada por uma alma de gesso de origem natural embutida e intimamente ligada a duas lâminas de cartão forte, reforçada pela inclusão na massa de fibra de vidro de fio curto não tecido para melhorar a sua coesão a temperaturas altas e pela densificação do gesso para a dotar de maior dureza superficial. (material) | 1.050 | 11.17 | 11.73 |
| mt12plk017d | m² | Placa de gesso laminado A / EN 520 - 900 / 2500 / 25 / bordo afinado, com tecnologia Activ'Air, Megaplac 25 Activ'Air "PLACO", formada por uma alma de gesso de origem natural embutida e intimamente ligada a duas lâminas de cartão forte, reforçada pela inclusão na massa de fibra de vidro de fio curto não tecido para melhorar a sua coesão a temperaturas altas e pela densificação do gesso para a dotar de maior dureza superficial. (material) | 1.050 | 13.45 | 14.12 |
| mt12plt020b | Ud | Parafuso auto-perfurante TTPF 35 "PLACO", com cabeça de trombeta, de 35 mm de comprimento, para instalação de placas de gesso laminado sobre perfis de espessura inferior a 6 mm. (material) | 14.000 | 0.02 | 0.28 |
| mt12plt030a | Ud | Parafuso auto-perfurante rosca-chapa, TRPF 9,5 "PLACO", de 9,5 mm de comprimento. (material) | 2.000 | 0.02 | 0.04 |
| mt12plj010a | m | Fita microperfurada, "PLACO", para acabamento de juntas de placas de gesso laminado. (material) | 3.500 | 0.06 | 0.21 |
| mt12plm010a | kg | Massa de secagem em pó, SN "PLACO", para o tratamento das juntas das placas de gesso laminado. (material) | 0.840 | 1.20 | 1.01 |
| mt12plm019a | kg | Massa de secagem, Placomix Pro "PLACO", para o tratamento das juntas das placas de gesso laminado. (material) | 1.180 | 1.43 | 1.69 |
| mo053 | h | Oficial de 1ª montador de pré-fabricados interiores. (mão de obra) | 0.283 | 17.41 | 4.93 |
| mo100 | h | Ajudante de montador de pré-fabricados interiores. (mão de obra) | 0.227 | 16.45 | 3.73 |
| % | % | Custos directos complementares | 2 % | 55.69 | 1.11 |
|  |  | Custos directos |  |  | 56.80 |
