# Gárgula de tubo de aço com resistência melhorada à corrosão atmosférica (corten) S355J0WP

- Propriedade do ficheiro: CYPE INGENIEROS, S.A.
- Formato: FIEBDC-3/2002
- Moeda: EUR
- Custos indirectos: 3.00 %
- IVA: 23.00 %

**HRG010** Ud Gárgula de tubo de aço com resistência melhorada à corrosão atmosférica (corten) S355J0WP, segundo NP EN 10025-5, de 100 mm de diâmetro, 500 mm de comprimento e 2 mm de espessura, assente com pasta de silicone neutro.
Formação de gárgula de tubo de aço com resistência melhorada à corrosão atmosférica (corten) S355J0WP, segundo NP EN 10025-5, de 100 mm de diâmetro, 500 mm de comprimento e 2 mm de espessura, assente com pasta de silicone neutro. Inclusive nivelação e remate da impermeabilização em caso necessário.
Inclui: Marcação da disposição das peças. Colocação, aprume, nivelação e alinhamento. Vedação de juntas e limpeza.
Critério de medição de projecto: Número de unidades previstas, segundo documentação gráfica de Projecto.
Critério de medição de obra: Medir-se-á o número de unidades realmente executadas segundo especificações de Projecto.

| Código | Un | Descrição | Rendimento | Preço | Importância |
|---|---|---|---|---|---|
| mt15sja100 | Ud | Cartucho de pasta de silicone neutro. (material) | 0.100 | 3.13 | 0.31 |
| mt20gac010b | Ud | Gárgula de tubo de aço com resistência melhorada à corrosão atmosférica (corten) S355J0WP, segundo NP EN 10025-5, de 100 mm de diâmetro, 500 mm de comprimento e 2 mm de espessura. (material) | 1.000 | 157.50 | 157.50 |
| mo020 | h | Oficial de 1ª construção. (mão de obra) | 0.061 | 16.85 | 1.03 |
| mo113 | h | Operário não qualificado construção. (mão de obra) | 0.061 | 15.82 | 0.97 |
| % | % | Custos directos complementares | 2 % | 159.81 | 3.20 |
|  |  | Custos directos |  |  | 163.01 |
