# Termoacumulador a gás, convencional

- Propriedade do ficheiro: CYPE Ingenieros S.A.
- Formato: FIEBDC-3/2016
- Programa: Gerador de preços para construção civil. CYPE Ingenieros, S.A.
- Data: 10/06/2024
- Moeda: EUR
- Custos indirectos: 3 %
- IVA: 23 %

## I Instalações

### IC Aquecimento, arrefecimento, climatização e A.Q.S.

#### ICA Água quente

**ICA040** Ud Termoacumulador a gás, convencional.
Termoacumulador a gás natural para o serviço de A.Q.S., de solo, câmara de combustão aberta e tiragem natural, ignição por piezoeléctrico, com chama piloto, capacidade 155 l, queimador modulante de 6,8 kW de potência máxima, eficiência energética classe B, perfil de consumo L, de 1477 mm de altura e 500 mm de diâmetro, com depósito de aço esmaltado, isolamento de espuma de poliuretano livre de CFC, carcaça de aço com recobrimento de tinta plástica branca, dispositivo de corte de tiragem, ânodo de sacrifício de magnésio e painel de comandos para selecção da temperatura de acumulação da água entre 35 e 75°C, sem incluir a conduta para evacuação dos produtos da combustão. Inclusive suporte e ancoragens de fixação a paramento vertical, válvulas de corte de esfera, válvula de segurança e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38agj010f | Ud | Termoacumulador a gás natural para o serviço de A.Q.S., de solo, câmara de combustão aberta e tiragem natural, ignição por piezoeléctrico, com chama piloto, capacidade 155 l, queimador modulante de 6,8 kW de potência máxima, eficiência energética classe B, perfil de consumo L, de 1477 mm de altura e 500 mm de diâmetro, com depósito de aço esmaltado, isolamento de espuma de poliuretano livre de CFC, carcaça de aço com recobrimento de tinta plástica branca, dispositivo de corte de tiragem, ânodo de sacrifício de magnésio e painel de comandos para selecção da temperatura de acumulação da água entre 35 e 75°C. (material) | 1 | 950.6 | 950.600 |
| mt37sve010b | Ud | Válvula de esfera de latão niquelado para enroscar de 1/2". (material) | 2 | 4.95 | 9.900 |
| mt37svs010c | Ud | Válvula de segurança, de latão, com rosca de 1/2" de diâmetro, regulada a 6 bar de pressão. (material) | 1 | 4.42 | 4.420 |
| mt38www011 | Ud | Material auxiliar para instalações de A.Q.S. (material) | 1 | 1.45 | 1.450 |
| mo004 | h | Oficial de 1ª instalador de aquecimento. (mão de obra) | 4.273 | 23.31 | 99.604 |
| mo103 | h | Ajudante de instalador de aquecimento. (mão de obra) | 4.273 | 22.09 | 94.391 |
| % | % | Custos directos complementares | 2 % | 1160.365 | 23.207 |
|  |  | Custos directos |  |  | 1183.572 |

## Recursos

**mt38agj010f** Ud Termoacumulador a gás natural para o serviço de A.Q.S
Dados técnicos: Custo energético 1800.123 MJ; Emissão de CO2 72.775 kg
Resíduos:
- embalagem: re150101 Embalagens de papel e cartão. (componente de resíduo); rendimento 2.175 kg; Código LER 15 01 01; Massa do elemento 1 kg; Volume 0.001333 m3
- embalagem: re170201 Madeira. (componente de resíduo); rendimento 0.606 kg; Código LER 17 02 01; Massa do elemento 1 kg; Volume 0.000909 m3

**mt37sve010b** Ud Válvula de esfera de latão niquelado para enroscar de 1/2"
Dados técnicos: Custo energético 509.569 MJ; Emissão de CO2 34.281 kg
Resíduos:
- embalagem: re150101 Embalagens de papel e cartão; rendimento 0.072 kg

**mt37svs010c** Ud Válvula de segurança, de latão, com rosca de 1/2" de diâmetro, regulada a 6 bar de pressão
Dados técnicos: Custo energético 511.326 MJ; Emissão de CO2 34.399 kg
Resíduos:
- embalagem: re150101 Embalagens de papel e cartão; rendimento 0.072 kg
